# Limpiador químico altamente concentrado, Desincrustante de Gecol

- Propiedad del archivo: CONSTRUNARIO
- Formato: FIEBDC-3/2012
- Programa: Construnario Versión 3.51
- Fecha de los precios: 12/01/2024
- Divisa: EUR

**7809SOP** litro Limpiador químico altamente concentrado, Desincrustante de Gecol
Precio: 4.66
GECOL Desincrustante es un limpiador químico de cemento y sales procedentes de las eflorescencias. Formulado en base a ácidos inorgánicos y potenciado con ácidos orgánicos. Además, contiene inhibidores de corrosión y agentes antiespumantes. Por su especial composición, posee un alto poder penetrante, humectante y eliminador de restos de cemento, mortero, sales incrustadas y grasas. Está especialmente indicado para la limpieza de: Revestimientos y pavimentos de cerámica con residuos de adhesivos cementosos, morteros de juntas, cemento, yeso, pintura, estucados de cemento, etc., Limpieza de restos de cemento en superficies metálicas. Eliminación de eflorescencias en morteros monocapa, revocos y enlucidos. Limpieza de fachadas de ladrillo cara vista. Restauración el color original en fachadas de ladrillo y hormigón.
