# Hidrofugante superficial en base agua, Hidrófugo de Gecol

- Propiedad del archivo: CONSTRUNARIO
- Formato: FIEBDC-3/2012
- Programa: Construnario Versión 3.51
- Fecha de los precios: 12/01/2024
- Divisa: EUR

| Código | Ud | Descripción | Precio |
|---|---|---|---|
| 7813SOP | l | Hidrofugante superficial en base agua, Hidrófugo de Gecol | 6.18 |
