# Imprimación antioxidante al agua, Pasivador de Gecol

- Propiedad del archivo: CONSTRUNARIO
- Formato: FIEBDC-3/2012
- Programa: Construnario Versión 3.51
- Fecha de los precios: 12/01/2024
- Divisa: EUR

**7816SOP** litro Imprimación antioxidante al agua, Pasivador de Gecol
Precio: 11.50
GECOL Pasivador es una imprimación antioxidante en dispersión acuosa, para la protección de las armaduras en hormigones, antes de su reparación con mortero. También es adecuada para la protección de aceros y distintos metales ferrosos, previamente a la aplicación de pinturas, revestimientos plásticos, morteros acrílicos base agua y esmaltes. Imprimación de adherencia en superficies metálicas férreas con problemas de adherencia en la pintura de acabado. Debido a su naturaleza acuosa (sin olor) puede ser utilizada en lugares cerrados o sin ventilación. Uso interior y exterior, de rápido secado y resistente a los álcalis.
