# Puente de adherencia, imprimador, Primer - TP de Gecol

- Propiedad del archivo: CONSTRUNARIO
- Formato: FIEBDC-3/2012
- Programa: Construnario Versión 3.51
- Fecha de los precios: 12/01/2024
- Divisa: EUR

**7823SOP** kg Puente de adherencia, imprimador, Primer - TP de Gecol
Precio: 7.67
GECOL Primer-TP es una imprimación en base acuosa, monocomponente, destinada tanto a crear puentes de adherencia, como de endurecedor y tapa poros. De muy fácil utilización, ya que se aplica a brocha o rodillo sobre la superficie a tratar. Mejora las prestaciones técnicas de los productos, puesto que favorece el anclaje de los adhesivos para la colocación de cerámica y los morteros autonivelantes, sobre soportes porosos o exentos de absorción. Su uso exclusivo para interiores y exteriores, tanto en paramentos horizontales, verticales y techos.
