# Aditivo anticongelante, Antigel de Gecol

- Propiedad del archivo: CONSTRUNARIO
- Formato: FIEBDC-3/2012
- Programa: Construnario Versión 3.51
- Fecha de los precios: 12/01/2024
- Divisa: EUR

**7824SOP** litro Aditivo anticongelante, Antigel de Gecol
Precio: 2.16
GECOL Antigel es un aditivo líquido anticongelante y libre de cloruros. En ambientes fríos, disminuye la temperatura de congelación, reduciendo el riesgo de formación de cristales de hielo en hormigones y morteros base cemento. Mejora las resistencias mecánicas del mortero / hormigón, aumentando sus prestaciones en los ciclos de hielo / deshielo. Producto anticorrosivo, gracias a la ausencia de cloruros. Listo al uso, de fácil dosificación incorporándolo al agua de amasado. Es un producto incoloro y la adición de éste a los morteros / hormigones mejora la trabajabilidad e impermeabilidad de la mezcla.
