# Plaste en polvo para interiores Mortelan de Gecol

- Propiedad del archivo: CONSTRUNARIO
- Formato: FIEBDC-3/2012
- Programa: Construnario Versión 3.51
- Fecha de los precios: 12/01/2024
- Divisa: EUR

**7901SOP** kg Plaste en polvo para interiores Mortelan de Gecol
Precio: 10.56
Plaste en polvo, diseñado para enlucir, alisar y tapar grietas en revestimientos y techos interiores.
