# Plaste en polvo para exteriores Mortelan de Gecol

- Propiedad del archivo: CONSTRUNARIO
- Formato: FIEBDC-3/2012
- Programa: Construnario Versión 3.51
- Fecha de los precios: 12/01/2024
- Divisa: EUR

**7903SOP** kg Plaste en polvo para exteriores Mortelan de Gecol
Precio: 7.71
Mortero en polvo fibro-reforzado, flexible, de gran adherencia y baja retracción, diseñado para enlucir, impermeabilizar, alisar y tapar grietas en revestimientos y techos interiores y exteriores.
