# Preparado de yeso Mortelan de Gecol

- Propiedad del archivo: CONSTRUNARIO
- Formato: FIEBDC-3/2012
- Programa: Construnario Versión 3.51
- Fecha de los precios: 12/01/2024
- Divisa: EUR

**7907SOP** kg Preparado de yeso Mortelan de Gecol
Precio: 9.53
Preparado de yeso, de acabado fino y fácil aplicación, válido para todo tipo de reparaciones en huecos de paredes interiores, de forma rápida y económica.
