# Cemento de fraguado rápido Mortelan de Gecol

- Propiedad del archivo: CONSTRUNARIO
- Formato: FIEBDC-3/2012
- Programa: Construnario Versión 3.51
- Fecha de los precios: 12/01/2024
- Divisa: EUR

**7911SOP** kg Cemento de fraguado rápido Mortelan de Gecol
Precio: 7.52
Cemento de fraguado rápido, apto para fijaciones y empotramientos que precisen una inmediata puesta en servicio.
