# Mortero seco de cemento, mortero de albañilería Mortelan de Gecol

- Propiedad del archivo: CONSTRUNARIO
- Formato: FIEBDC-3/2012
- Programa: Construnario Versión 3.51
- Fecha de los precios: 12/01/2024
- Divisa: EUR

**7913SOP** kg Mortero seco de cemento, mortero de albañilería Mortelan de Gecol
Precio: 4.85
Mortero seco de cemento y áridos silíceos de primera calidad, listo al uso. Adecuado para todo tipo de obras de albañilería general.
