# Plaste al uso Mortelan de Gecol

- Propiedad del archivo: CONSTRUNARIO
- Formato: FIEBDC-3/2012
- Programa: Construnario Versión 3.51
- Fecha de los precios: 12/01/2024
- Divisa: EUR

**7919SOP** kg Plaste al uso Mortelan de Gecol
Precio: 8.43
Plaste en pasta, diseñado para enlucir, alisar y tapar grietas en revestimientos y techos interiores.
