# Malla de 90 gr. de Gecol

- Propiedad del archivo: CONSTRUNARIO
- Formato: FIEBDC-3/2012
- Programa: Construnario Versión 3.51
- Fecha de los precios: 12/01/2024
- Divisa: EUR

**8802SOP** m Malla de 90 gr. de Gecol
Precio: 1.30
Malla de fibra de vidrio, resistente a los álcalis, indicada para el refuerzo de todo tipo de morteros de revoco y enlucido. Para trabajos de construcción de carga y de renovación en general. Previenen la formación de grietas y fisuras en los revestimientos
