# Junquillos de PVC de Gecol

- Propiedad del archivo: CONSTRUNARIO
- Formato: FIEBDC-3/2012
- Programa: Construnario Versión 3.51
- Fecha de los precios: 12/01/2024
- Divisa: EUR

**8805SOP** m Junquillos de PVC de Gecol
Precio: 0.55
Perfil de PVC en forma de junquillo trapezoidal para todo tipo de morteros de revoco y enlucido en fachadas.
