# Cantoneras metálicas de Gecol

- Propiedad del archivo: CONSTRUNARIO
- Formato: FIEBDC-3/2012
- Programa: Construnario Versión 3.51
- Fecha de los precios: 12/01/2024
- Divisa: EUR

**8807SOP** m Cantoneras metálicas de Gecol
Precio: 3.20
Guardavivo de acero galvanizado y arista en PVC blanco, para morteros de revoco y enlucido. Facilita y agiliza la formación de aristas en fachada, tanto en interior como en exterior
