# Cantoneras de PVC oculto de Gecol

- Propiedad del archivo: CONSTRUNARIO
- Formato: FIEBDC-3/2012
- Programa: Construnario Versión 3.51
- Fecha de los precios: 12/01/2024
- Divisa: EUR

**8808SOP** m Cantoneras de PVC oculto de Gecol
Precio: 0.70
Guardavivo invisible de PVC para obras de mortero de revoco y enlucido. Facilita y agiliza la formación de aristas en fachadas, tanto en interior como en exterior.
