# Masilla de sellado y pegado, Alsan Mastic 2200 de Soprema

- Propiedad del archivo: CONSTRUNARIO
- Formato: FIEBDC-3/2012
- Programa: Construnario Versión 3.51
- Fecha de los precios: 16/01/2024
- Divisa: EUR

**99199_SOP** kg Masilla de sellado y pegado, Alsan Mastic 2200 de Soprema
Precio: 6.10
ALSAN MASTIC 2200 es una masilla de sellado y pegado no reticulable a base de caucho sintético plastificado con betún. Ventajas • Hecho con asfalto refinado seleccionado, reforzado con fibra y aditivos de disolventes de petróleo alifáticos y aromáticos. • Formulado para ser muy consistente, lo que permite ampliar una película de un espesor considerable que se adapte a soportes irregulares de acabado mineral o con fibras. • Buena absorción por los tejidos a la vez que se adquiere una correcta capa adhesiva. • Excelente resistencia a las altas temperaturas. • Elástico, duradero y resistente al agua. • Fácil de aplicar. • Secado rápido. Aplicación • ALSAN MASTIC 2200 se utiliza como masilla de unión de la impermeabilización bituminosa. Es compatible con productos bituminosos (lámina bituminosa, placas bituminosa, oxiasfalto, etc). • Como sellante y llenado de juntas. • ALSAN MASTIC 2200 es utilizable sólo en exteriores. PUESTA EN OBRA ALSAN MASTIC 2200 se ha de usar en soportes limpios y saludables. • Se puede aplicar sobre superficies ligeramente húmedas. • El tiempo de secado es entre 4 y 24 horas dependiendo de las condiciones externas y del ancho del cordón aplicado. • Los cartuchos de 310 ml se pueden utilizar con una pistola de cartucho estándar.
