# Trasdosado TR(b)-1 albañilería mixta RA=68 dBA de Soprema

- Propiedad del archivo: CONSTRUNARIO
- Formato: FIEBDC-3/2012
- Programa: Construnario Versión 3.51
- Fecha de los precios: 12/01/2024
- Divisa: EUR
- Código: soprema-iber (16/01/2024)

**E07YAC368** m2 Trasdosado TR(b)-1 albañilería mixta RA=68 dBA de Soprema
Trasdosado formado por complejo insonorizante compuesto por un fieltro poroso de fibra textil y lámina sintética de base polimérica sin asfalto de 2.010 Kg/m3 de densidad de un total de 7,6 Kg/m2 y 11 mm de espesor tipo TECSOUND® FT 75 fijado al soporte mediante adhesivo de contacto y fijación mecánica de espiga de PVC tipo FIJACION PT-H; entramado autoportante de acero galvanizado compuesto por estructura horizontal (canal) de 48 mm sobre banda amortiguante TECSOUND® S50 BAND 50 y estructura vertical (montante) de 46 mm colocada cada 600 mm, sobre el que se atornillarán dos placas de yeso laminar de 12,5 mm; colocación de material absorbente tipo lana mineral de 45 mm de espesor y densidad 50 Kg/m3 entre montantes y colocación de aislamiento acústico con lámina acústica autoadhesiva de base betún elastomérico, armada, flexible y 1500 kg/m3 de densidad, de 6 Kg/m2 y 4 mm de espesor tipo INSOPLAST AA 6 entre placas. Nivel de aislamiento acústico a ruido aéreo: RA=68 dBA.

| Código | Ud | Descripción | Rendimiento | Precio | Importe |
|---|---|---|---|---|---|
| 00070802_SOP | m2 | Soprema - Tecsound FT 75 - complejo insonorizante (material; 16/01/2024) | 1.050 | 16.75 | 17.59 |
| 00070827_SOP | m | Tecsound band S 50 A=50 MM - banda sintética de Soprema (material; 16/01/2024) | 2.100 | 1.3 | 2.73 |
| MOC001 | h | Oficial primera (maquinaria) | 0.150 | 19.99 | 3.00 |
| MOC004 | h | Ayudante (maquinaria) | 0.150 | 18.54 | 2.78 |
| P07W120 | u | Fijaciones PT-H 70 mm (material) | 1.000 | 0.11 | 0.11 |
| P07AL300 | m2 | Lámina bituminosa acústica autoadhesiva INSOPLAST AA 6 (material) | 1.000 | 7.15 | 7.15 |
| P04POP010 | u | Tornillo fijación PYL a perfil metálico e<0,75 mm (PM) 3,5x25 mm (material) | 20.000 | 0.01 | 0.20 |
| P04PPM020 | m | Montante tabique PYL 46 mm (material) | 1.700 | 0.74 | 1.26 |
| P04PPC020 | m | Canal tabiquería PYL 48 mm (material) | 0.950 | 0.65 | 0.62 |
| P04PNA010 | kg | Pasta de agarre PYL estándar (material) | 0.530 | 0.47 | 0.25 |
| P04PNC010 | m | Cinta de juntas PYL (rollo 150 m) (material) | 1.300 | 0.04 | 0.05 |
| P04PNJ010 | kg | Pasta para juntas PYL estándar (material) | 0.400 | 0.95 | 0.38 |
| P04PS030 | m2 | Placa yeso laminado estándar 13 mm (Tipo A) (material) | 2.100 | 3.96 | 8.32 |
| P07TR540 | kg | Lana de roca 50 Kg/m3 (material) | 2.250 | 2.73 | 6.14 |
|  |  | Costes directos |  |  | 50.58 |

## Recursos

**00070802_SOP** m2 Soprema - Tecsound FT 75 - complejo insonorizante
Complejo insonorizante constituido por uno ó dos fieltros absorbentes y lámina sintética TECSOUND®, para aislamiento acústico de paredes de obra, suelos y techos. Descripción TECSOUND® FT es un complejo insonorizante formado por un fieltro poroso y la lámina sintética TECSOUND®, lámina de alta densidad con base polimérica sin asfalto, ambos conformados de manera que proporcionan un elevado aislamiento acústico en los diversos elementos constructivos: paredes, techos, cubiertas, etc. Ventajas · Elevado aislamiento acústico, combinado con todo tipo de sistemas constructivos. · Facilidad de manipulación y aplicación. · Flexible y adaptable a cualquier forma y superficie. · Excelente resistencia al envejecimiento. · Imputrescible. · Resistente al frío y al calor Aplicación · Insonorización de cerramientos horizontales (techos) y verticales, en los que deba alcanzarse un elevado aislamiento acústico contra la transmisión de ruido aéreo. · Mejora del aislamiento acústico a ruido aéreo de paredes medianeras en rehabilitación. · Mejora del aislamiento acústico a ruido aéreo de techos en rehabilitación. · Reducción del nivel de ruidos de impacto en todo tipo de forjados. Sus principales aplicaciones abarcan obra nueva y rehabilitación, industrias, cines, teatros, complejos deportivos, discotecas, bares, restaurantes, hoteles, centros comerciales. Puesta en obra · Soporte: admite todo tipo de soportes constructivos habituales. El soporte debe ser regular, limpio, seco y libre de elementos que puedan dañar el producto. Si el enlucido es viejo, debe comprobarse el estado de este para no tener problemas con la adherencia de TECSOUND® FT con el mismo. · Colocación: - Encolado: aplicar adhesivo de contacto al producto y al soporte según instrucciones del fabricante. Encarar el TECSOUND® FT sobre el soporte por la cara del fieltro y colocarlo, presionando en todo sus puntos para evitar la formación de burbujas de aire y asegurar la correcta adherencia. - Fijado mecánicamente: se colocarán fijaciones mecánicas de pvc tipo FIJACIÓN PTH a razón de 4 ud./m2 para aplicación en paredes y 5 ud./m2 para su aplicación en techos. · Juntas: solapar 5 cm. tanto en sentido vertical como horizontal. Las juntas se sellarán mediante adhesivo de contacto o fijación. Debe tenerse siempre la precaución de sellar correctamente las juntas, ya que pequeñas aberturas pueden reducir el nivel de aislamiento acústico que se desea alcanzar. En caso que el incremento de espesor en la zona de la junta no puede ser absorbido por la siguiente capa de material a colocar, el producto se colocará a testa y se sellará la junta mediante la cinta TECSOUND® S50 Band 50 o con cinta adhesiva Acondicionamiento TECSOUND® FT 40 Rollo: 1,20 m x 6 m Pallet: 86,40 m² TECSOUND® FT 55 Rollo: 1,20 m x 5,50 m Pallet: 79,20 m² TECSOUND® FT 75 Rollo: 1,20 m x 5,50 m Pallet: 79,20 m²

**00070827_SOP** m Tecsound band S 50 A=50 MM - banda sintética de Soprema
Banda sintética insonorizante de alta densidad, sin asfalto, autoadhesiva, para aplicación directa en estructuras sometidas a vibraciones. Descripción TECSOUND® S50 Band 50 es una cinta de lámina sintética insonorizante de alta densidad sin asfalto TECSOUND®, que lleva incorporada una capa autoadhesiva que permite su aplicación directa sobre estructuras metálicas sujetas a vibraciones. Ventajas · Elevado poder amortiguante en superficies y estructuras metálicas. · Flexible y adaptable a cualquier tipo de forma y superficie irregular. · Gran capacidad de elongación. · Fácil de manipular y cortar. · Impermeable. Elevada resistencia al vapor de agua. · Excelente resistencia al envejecimiento. Aplicación · Amortiguación de vibraciones en cubiertas metálicas, entre la chapa y la estructura. · Desolidarización de la estructura del soporte de base y del resto de la estructura. Puesta en obra · Soporte: la superficie del soporte, debe estar libre de grasa y polvo. · Colocación en tabiquería seca: adherir TECSOUND® S50 BAND 50 a la superficie externa del perfil (superficie en contacto con la obra), Retirando progresivamente el plástico siliconado protector y presionando para obtener una buena adherencia. Fijar el perfil al soporte según instrucciones del fabricante. · Colocación en cubierta metálica: adherir TECSOUND® S50 BAND 50 a la superficie de la correa metálica en contacto con la chapa grecada, retirando progresivamente plástico siliconado protector y presionando para obtener una buena adherencia. Acondicionamiento Rollo: 50 mm x 6 m Caja: 72 ml Normativa · En conformidad con la norma CTE-DB-HR, EN ISO 140-1, EN ISO 140-3, EN ISO 140-6, EN ISO 140-8, EN 20140-2 y EN ISO 717/1/2. · Sistema de Calidad de acuerdo a la ISO:9001
