# Perfil de encuentro de ventanas (sin aislamiento) de Gecol

- Propiedad del archivo: CONSTRUNARIO
- Formato: FIEBDC-3/2012
- Programa: Construnario Versión 3.51
- Fecha de los precios: 12/01/2024
- Divisa: EUR

| Código | Ud | Descripción | Precio |
|---|---|---|---|
| ENCUENVENTS | m | Perfil de encuentro de ventanas (sin aislamiento) de Gecol | 2.88 |
