# Placas aislante estabilizada de poliestireno expandido EPS con grafito de Gecol. 220 mm

- Propiedad del archivo: CONSTRUNARIO
- Formato: FIEBDC-3/2012
- Programa: Construnario Versión 3.51
- Fecha de los precios: 12/01/2024
- Divisa: EUR

| Código | Ud | Descripción | Precio |
|---|---|---|---|
| EPSGRA220 | m2 | Placas aislante estabilizada de poliestireno expandido EPS con grafito de Gecol. 220 mm | 38.25 |
