# Placa aislante de corcho natural de Gecol. 80mm

- Propiedad del archivo: CONSTRUNARIO
- Formato: FIEBDC-3/2012
- Programa: Construnario Versión 3.51
- Fecha de los precios: 12/01/2024
- Divisa: EUR

**GECO80** m2 Placa aislante de corcho natural de Gecol. 80mm
Precio: 60.78
Producto sostenible. Respetuoso con el medio ambiente. Gran nivel de aislamiento. Muy transpirable al vapor de agua. Robusto. Buen comportamiento frente a impactos. Posibilidad de distintas opciones de disen~o. Mu´ltiples posibilidades de acabados decorativos, bien sean minerales u orga´nicos.
