# Placa aislante de fibra de madera de Gecol. 40mm

- Propiedad del archivo: CONSTRUNARIO
- Formato: FIEBDC-3/2012
- Programa: Construnario Versión 3.51
- Fecha de los precios: 12/01/2024
- Divisa: EUR

**GEFI40** m2 Placa aislante de fibra de madera de Gecol. 40mm
Precio: 13.66
Producto sostenible. Respetuoso con el medio ambiente. Gran nivel de aislamiento. Muy transpirable al vapor de agua. Robusto. Buen comportamiento frente a impactos. Distintas opciones de disen~o. Mu´ltiples posibilidades de acabados decorativos, ya sean minerales u orga´nicos.
