# Perfil de goterón de PVC (con malla) de Gecol

- Propiedad del archivo: CONSTRUNARIO
- Formato: FIEBDC-3/2012
- Programa: Construnario Versión 3.51
- Fecha de los precios: 12/01/2024
- Divisa: EUR

| Código | Ud | Descripción | Precio |
|---|---|---|---|
| GOTEPVC | m | Perfil de goterón de PVC (con malla) de Gecol | 6.78 |
