# Árido silíceo 0,5-0,7 mm Sílica Fina

- Propiedad del archivo: CONSTRUNARIO
- Formato: FIEBDC-3/2012
- Programa: Construnario Versión 3.51
- Fecha de los precios: 12/01/2024
- Divisa: EUR

| Código | Ud | Descripción | Precio |
|---|---|---|---|
| P01AA907 | kg | Árido silíceo 0,5-0,7 mm Sílica Fina | 1.00 |
