# Medianera PM(b)-1 albañilería seca RA=64 dBA de Soprema

- Propiedad del archivo: CONSTRUNARIO
- Formato: FIEBDC-3/2012
- Programa: Construnario Versión 3.51
- Fecha de los precios: 12/01/2024
- Divisa: EUR
- Código: soprema-iber (16/01/2024)

**P07YDC016** m2 Medianera PM(b)-1 albañilería seca RA=64 dBA de Soprema
Elemento de separación vertical formado por entramado autoportante de acero galvanizado compuesto formado por doble estructura horizontal (canal) de 48 mm sobre banda amortiguante Tecsound S50 Band 50 y estructura vertical (montante) de 46 mm colocada cada 600 mm sobre el que se atornillarán en ambos lados dos placas de yeso laminar de 13 mm con una lámina bituminosa de aislamiento acústico autoadhesiva, de > 6 kg/m2 y 4 mm de espesor tipo INSOPLAST AA 6 entre placas; colocación de material absorbente tipo lana de roca de 50 mm de espesor y densidad 50 kg/m3 entre montantes. Nivel de aislamiento acústico a ruido aéreo: RA=64 dBA.

| Código | Ud | Descripción | Rendimiento | Precio | Importe |
|---|---|---|---|---|---|
| 00111389_SOP | m2 | Lámina bituminosa acústica autoadhesiva Insoplast AA 6 de Soprema (material; 16/01/2024) | 2.100 | 11.55 | 24.26 |
| 00070827_SOP | m | Tecsound band S 50 A=50 MM - banda sintética de Soprema (material; 16/01/2024) | 4.200 | 1.3 | 5.46 |
| MOC001 | h | Oficial primera (maquinaria) | 0.150 | 19.99 | 3.00 |
| MOC004 | h | Ayudante (maquinaria) | 0.150 | 18.54 | 2.78 |
| P04POP010 | u | Tornillo fijación PYL a perfil metálico e<0,75 mm (PM) 3,5x25 mm (material) | 42.000 | 0.01 | 0.42 |
| P04PPM020 | m | Montante tabique PYL 46 mm (material) | 3.400 | 0.74 | 2.52 |
| P04PPC020 | m | Canal tabiquería PYL 48 mm (material) | 1.900 | 0.65 | 1.24 |
| P04PNC010 | m | Cinta de juntas PYL (rollo 150 m) (material) | 3.150 | 0.04 | 0.13 |
| P04PNJ010 | kg | Pasta para juntas PYL estándar (material) | 0.900 | 0.95 | 0.86 |
| P04PS030 | m2 | Placa yeso laminado estándar 13 mm (Tipo A) (material) | 4.200 | 3.96 | 16.63 |
| P07TR540 | kg | Lana de roca 50 Kg/m3 (material) | 5.000 | 2.73 | 13.65 |
|  |  | Costes directos |  |  | 70.95 |

## Recursos

**00111389_SOP** m2 Lámina bituminosa acústica autoadhesiva Insoplast AA 6 de Soprema
INSOPLAST® AA es una lámina armada de base bituminosa con carga para aplicación como aislamiento acústico en edificación. Incorpora una capa autoadhesiva en una de sus caras que permite su aplicación directa sobre la mayoría de superficies. Descripción Terminación por la otra cara con un film de polietileno de protección. Disponible en 6mm. y en formato de rollos o placas. VENTAJAS · Incrementa la masa de paramentos ligeros y rígidos como placas de yeso laminar, chapas o maderas, consiguiendo un mayor rendimiento acústico. · Mejora el aislamiento a bajas frecuencias y la resonancia de materiales rígidos. · Flexible y adaptable a cualquier tipo de forma y superficie irregular. · Gran adherencia a cualquier superficie gracias a la capa auto adhesiva. · No necesita fijaciones. · Fácil de manipular y cortar. · Resistente al frío y al calor. · No absorbe agua. · Puede actuar como barrera de vapor · Imputrescible. APLICACIÓN · Aislamiento a ruido aéreo en tabiquería y trasdosados de placa de yeso laminar. · Aislamiento a ruido aéreo en techo de placa de yeso laminar · Combinación con materiales fonoabsorbentes para aislamiento acústico en cavidades Puesta en obra SOPORTE: · Admite gran parte de los soportes constructivos habituales (yeso laminar, metal, DM,…). El soporte debe ser regular, liso, limpio, seco y tener la adecuada planimetría. Además debe estar libre de elementos que puedan dañar la lámina. Se realizarán pruebas de adherencia cuando esté previsto colocar la lámina sobre algún tipo de soporte no habitual o que incorpore algún tipo de tratamiento superficial. COLOCACIÓN DE LA LÁMINA: · Se retirará el papel siliconado protector y se encarará la lámina sobre el soporte presionando a continuación por todos los puntos para una buena adherencia. Cuando se aplique el producto en rollos, si el tramo de producto es muy grande o se aplica enrollado, se recomienda retirar progresivamente el papel protector para facilitar su colocación. El adhesivo está diseñado como adhesivo de montaje para facilitar la colocación y evitar la perforación de la lámina, en ningún caso está diseñado con la función de mantener fijado el producto al soporte si no existe ningún otro elemento que fije, sujete o presione la lámina. JUNTAS: · Solapar 5 cm. tanto en sentido vertical como horizontal. Para su aplicación como aislante acústico entre placas de yeso laminar, para evitar el incremento de espesor en la zona de la junta, el producto se colocará a testa y se sellará la junta con cinta adhesiva. Debe tenerse siempre la precaución de sellar correctamente las juntas, ya que pequeñas aberturas pueden reducir el nivel de aislamiento acústico que se desea alcanzar. Acondicionamiento INSOPLAST AA 6 Masa: 6 kg/m2.. Espesor: 4,5 mm. Dimensión del rollo: 7 m x 1 m. 23 rollos por palet. 161 m2 por palet INSOPLAST PLACAS AA 6 Masa: 6 kg/m2.. Espesor: 4,5 mm. Dimensión del rollo: 1,2 m x 1 m. 125 placas 150 m2 por palet

**00070827_SOP** m Tecsound band S 50 A=50 MM - banda sintética de Soprema
Banda sintética insonorizante de alta densidad, sin asfalto, autoadhesiva, para aplicación directa en estructuras sometidas a vibraciones. Descripción TECSOUND® S50 Band 50 es una cinta de lámina sintética insonorizante de alta densidad sin asfalto TECSOUND®, que lleva incorporada una capa autoadhesiva que permite su aplicación directa sobre estructuras metálicas sujetas a vibraciones. Ventajas · Elevado poder amortiguante en superficies y estructuras metálicas. · Flexible y adaptable a cualquier tipo de forma y superficie irregular. · Gran capacidad de elongación. · Fácil de manipular y cortar. · Impermeable. Elevada resistencia al vapor de agua. · Excelente resistencia al envejecimiento. Aplicación · Amortiguación de vibraciones en cubiertas metálicas, entre la chapa y la estructura. · Desolidarización de la estructura del soporte de base y del resto de la estructura. Puesta en obra · Soporte: la superficie del soporte, debe estar libre de grasa y polvo. · Colocación en tabiquería seca: adherir TECSOUND® S50 BAND 50 a la superficie externa del perfil (superficie en contacto con la obra), Retirando progresivamente el plástico siliconado protector y presionando para obtener una buena adherencia. Fijar el perfil al soporte según instrucciones del fabricante. · Colocación en cubierta metálica: adherir TECSOUND® S50 BAND 50 a la superficie de la correa metálica en contacto con la chapa grecada, retirando progresivamente plástico siliconado protector y presionando para obtener una buena adherencia. Acondicionamiento Rollo: 50 mm x 6 m Caja: 72 ml Normativa · En conformidad con la norma CTE-DB-HR, EN ISO 140-1, EN ISO 140-3, EN ISO 140-6, EN ISO 140-8, EN 20140-2 y EN ISO 717/1/2. · Sistema de Calidad de acuerdo a la ISO:9001
