# Cubierta plana transitable TP-01-02.1 baldosa aislante monocapa pendiente 0 de Soprema

- Propiedad del archivo: CONSTRUNARIO
- Formato: FIEBDC-3/2012
- Programa: Construnario Versión 3.51
- Fecha de los precios: 12/01/2024
- Divisa: EUR
- Código: soprema-iber (16/01/2024)

**P09AFB081** m2 Cubierta plana transitable TP-01-02.1 baldosa aislante monocapa pendiente 0 de Soprema
Cubierta constituida por capa de regularización con mortero (en caso de ser precisa); membrana impermeabilizante monocapa no adherida, formada por lámina de betún elastomérico SBS con armadura de fieltro de poliéster (FP) no tejido tipo MORTERPLAS SBS FP 4,8 kg (designación LBM-48-FP); capa separadora de poliéster con una resistencia al punzonamiento estático CBR de 1000 N, tipo ROOFTEX V 300; capa de terminación con baldosa aislante formada por una capa de aislamiento térmico de poliestireno extruido de 80 mm de espesor (espesores de aislamiento disponibles desde 40 mm hasta 80 mm), con conductividad térmica 0,035 W/m·K (UNE-EN 13164), autoprotegida en su cara superior con una capa de mortero poroso de 35 mm de espesor tipo TEXLOSA R 80/35 GRIS. Sistema de acuerdo con el DIT-562 Morterplas/Moplas pendiente cero. Incluye parte proporcional de entregas con paramentos verticales con banda de refuerzo tipo MORTERPLAS SBS FP 3 kg BAND 33 entre capas y capa de protección tipo MORTERPLAS SBS FPV 4 kg MIN previa imprimación del soporte con emulsión bituminosa base acrílica tipo EMUFAL PRIMER (300 g/m2) para un desarrollo de perímetro de 33 cm (20 cm por encima del nivel de acabado), listo para recibir el sistema de la parte general de la cubierta; y PERFIL METÁLICO para láminas SOPREMA fijado mecánicamente al paramento y sellado del mismo con masilla bituminosa tipo ALSAN MASTIC 2200. Encuentros con sumideros formados por imprimación bituminosa base acrílica tipo EMUFAL PRIMER (300 g/m2), cazoleta prefabricada con refuerzo de membrana de betún SBS y tubo rígido clipado de PEAD de tiro directo tipo DRAINI (diámetros disponibles de 75 a 125mm) 100% compatible con láminas bituminosas, incluido protección del desagüe tipo MORRIÓN UNIVERSAL SOPREMA, totalmente adherida sobre la primera capa de lámina bituminosa, lista para recibir la segunda capa completamente adherida a fuego sobre la cazoleta. Junta de dilatación consistente en bandas de adherencia de 33 cm de ancho tipo MORTERPLAS SBS FP 3 kg BAND 33 a cada lado de la junta, previa imprimación acrílica tipo EMUFAL PRIMER (300 g/m2), mediante banda de 50 cm de ancho adherida a ambos lados de la misma formando fuelle tipo MORTERPLAS SBS FP 4 kg y con solapes transversales de al menos 15 cm; fondo de junta de diámetro 25 mm tipo MORTERPLAS SBS FP 4 kg y tapajuntas mediante banda de 33 cm tipo MORTERPLAS SBS FP 3 kg BAND 33; listo para recibir el sistema de la parte general de la cubierta

| Código | Ud | Descripción | Rendimiento | Precio | Importe |
|---|---|---|---|---|---|
| P06BSN056 | m2 | Lámina Morterplas SBS FP 4,8 kg (material) | 1.100 | 7.65 | 8.42 |
| 70653_SOP | m2 | Soprema - Rooftex V 300/2200 - Geotextil no tejido de fibras 100% poliéster (material; 16/01/2024) | 1.100 | 1.75 | 1.93 |
| 00231781_GRIS | m2 | Soprema - Texlosa R 80/35 G - loseta aislante (material) | 1.050 | 35.33 | 37.10 |
| E11D020 | m2 | Recrecido 3 cm mortero CT-C2,5 (material) | 1.000 | 9.9 | 9.90 |
| %PS0500 | % | Puntos singulares | 57.4 % | 57.35 | 32.92 |
| %MA0100 | % | Medios auxiliares | 60.3 % | 90.27 | 54.43 |
| MOC001 | h | Oficial primera (mano de obra) | 0.220 | 19.99 | 4.40 |
| MOC004 | h | Ayudante (mano de obra) | 0.220 | 18.54 | 4.08 |
|  |  | Costes directos |  |  | 153.18 |

## Recursos

**P06BSN056** m2 Lámina Morterplas SBS FP 4,8 kg
MORTERPLAS SBS FP 4KG es una lámina impermeabilizante no auto protegida, de betún elastomérico SBS, con armadura de fieltro de poliéster (FP) de alto gramaje y acabado en film termo fusible por ambas caras. Ventajas · El mastico elastomérico SBS, que aporta a la lámina una excelente plegabilidad a bajas temperaturas. · La armadura de no-tejido de fieltro de poliéster (FP) reforzado y estabilizado, confiere a la lámina las mejores propiedades mecánicas: · Elevada resistencia a la tracción. · Máxima resistencia al punzonamiento (estático y dinámico). · Gran resistencia al desgarro. · Buena estabilidad dimensional. Aplicación · Está especialmente recomendada en aplicaciones donde se requiera una alta resistencia al punzonamiento. · MORTERPLAS SBS FP 4 KG se puede aplicar en sistema bicapa en cubiertas no transitables y transitables para uso peatonal y vehicular, con protección pesada. · Para sistemas monocapa se utilizará la lámina de masa de 4 kg en sistemas de acuerdo con los DITs y la normativa local de edificación. · La MORTERPLAS SBS FP 4 KG se puede aplicar como lámina para asegurar la estanqueidad en estructuras enterradas Puesta en obra · SOPORTE: Debe presentar una superficie seca, firme, regular, limpia y libre de materiales sueltos. · Se puede aplicar totalmente adherido, semiadherido o flotante. Para adherir la lámina al soporte este se imprima previamente con EMUFAL I. Una vez seco, se adhiere la lámina a fuego. · Se aplica fuego de manera homogénea posible (a mayor calor mayor retracción) a lo ancho de la lámina sin llegar al solape, que se realizarán posteriormente, ya que es importante que la temperatura sea igual en toda la zona. La aplicación de la llama debe de hacerse hasta la apertura del poro del film antiadherente. · Las láminas se disponen de manera que en un mismo punto no pueden coincidir más de tres láminas. · Los solapes se realizan a fuego, con una anchura mínima de 8 cm. · En la solución bicapa, la membrana superior deberá estar totalmente adherida a la inferior y se colocará manteniendo el mismo sentido y de tal manera que el solape quede aproximadamente en la mitad de la lámina inferior. · La puesta en obra y definición de detalles se llevarán a cabo de acuerdo con los lineamientos de la norma UNE 104401 · En conformidad con la norma EN 13707 y EN 13969-T. Certificada con el marcado CE Nº 0099/CPD/A85/0087 · Certificación voluntaria de Producto de la Marca AENOR según la misma norma europea. · En posesión del DIT Nº 516 Sistemas de cubierta invertida “TEXLOSA® ROOFING SYSTEMS”. · En posesión del DIT Nº 562/10 MORTERPLAS/MOPLAS pendiente CERO · En posesión del DIT Nº 579/11 MORTERPLAS TRÁFICO RODADO · En posesión del DIT Nº 580/11 MORTERPLAS ESTRUCTURAS ENTERRADAS · Sistema de Calidad de acuerdo a la ISO:9001

**70653_SOP** m2 Soprema - Rooftex V 300/2200 - Geotextil no tejido de fibras 100% poliéster
Geotextil no tejido de fibras 100% poliéster, punzonado mecánicamente mediante agujas, con posterior tratamiento térmico y calandrado. Fabricado con una selección de fibras controladas de color. ROOFTEX V es un geotextil no-tejido de fibras 100% poliéster, de color verde, punzonado mecánicamente mediante agujas con posterior tratamiento térmico y calandrado, utilizados como capa separadora, filtrante, drenante y protectora en edificación. Ventajas • Fabricado con fibras 100%PET de reciclado pre-consumo y calibradas longitudinal y diametralmente y rizadas. • Refuerzo: suministra resistencia al punzonamiento de la lámina impermeabilizante. • Filtración y Drenajes: buena permeabilidad al agua, permite el paso del agua para su conducción, reteniendo las partículas finas del suelo. • Separación: evita la mezcla de partículas de suelos distintos. Impide el contacto entre materiales no compatibles. Actúa de barrera permeable entre materiales de distinta estructura. • Resistencia biológica: no se ve afectado por bacterias ni hongos. No contiene nutrientes, por lo que no es atacado por roedores ni termitas. Aplicación Geotextiles y productos relacionados para su aplicación: - en la construcción de carreteras y otras zonas de tráfico - en las construcciones ferroviarias - en el movimiento de tierras, cimentaciones y estructuras de contención - en sistemas de drenaje - en obras para el control de la erosión - en la construcción de embalses y presas - en la construcción de canales - en la construcción de túneles y estructuras subterráneas - en vertederos de residuos sólidos - en proyectos de contenedores de residuos líquidos Usos previstos: “F”, “F+S”, “F+S+D” y “P” (Filtración, Separación, Drenaje y Protección) Normativa • En conformidad con la norma UNE-EN 13249:2001 , UNE-EN 13250:2001 , UNE-EN 13251:2001 , UNE-EN 13252:2001 , UNE-EN 13253:2001 , UNE-EN 13254:2001 , UNE-EN 13255:2001 , UNE-EN 13256:2001 , UNE-EN 13265:2001. Certificada con el marcado CE Nº 0099/CPR/A42/0093 – 0094 – 0095 – 0096 . • Fabriccado con Sistema de Calidad según ISO:9001 Código EAN: 8435288323459

**00231781_GRIS** m2 Soprema - Texlosa R 80/35 G - loseta aislante
Baldosa aislante para obra nueva y rehabilitación de cubiertas Descripción TEXLOSA R es una baldosa aislante compuesta por una base de espuma de poliestireno extruído con estructura de célula cerrada, autoprotegida en su cara superior con una capa de mortero de 25 o 35 mm de espesor, compuesta por áridos seleccionados y aditivos especiales, con acabado rugoso rústico en color blanco o gris. Ventajas · Excelente conductividad térmica (?). · Aislamiento de célula cerrada: absorción de agua despreciable y alta resistencia a la difusión del vapor de agua (factor m). · Homogeneidad de espesor de la capa aislante. · Buena resistencia a la compresión y a flexotracción. · Alta resistencia a los ciclos de hielo-deshielo. · La capa aislante queda protegida en toda su superficie por la capa de mortero. · Drenaje por el mortero y perímetros. · Resistentes al envejecimiento. · Fáciles de trabajar e instalar. Aislamiento y acabado en un solo producto. · Además de las ventajas Aplicación TEXLOSA R es adecuada como capa de acabado y aislamiento para: · Cubiertas planas visitables. · Rehabilitación de cubiertas y, en general, obras de acceso difícil. · Apoyo directo de pequeña maquinaria. · Realización de pasillos y zonas de acceso a maquinaria en cubiertas acabadas en canto rodado. Puesta en obra • La baldosa aislante TEXLOSA R, se coloca directamente encima de la capa separadora (un geotextil) que protege la impermeabilización, suelta, sin relleno y a rompe juntas, como aislamiento térmico y acabado de la cubierta. No utilizar martillo o herramientas abrasivas durante su instalación. • Se procede a colocar la TEXLOSA R, empezando por uno de los perímetros, poniendo a tope las baldosas unas con otras, hasta completar la primera fila. • A continuación colocar la segunda fila y así sucesivamente. • Se recomienda replantear las baldosas previamente y en el caso que no entren baldosas enteras, éstas se cortarán con radial a la medida y forma que se requiera, o se dejarán bandas en los perímetros y éstos se acabarán con grava, evitando hacer cortes. • Se deben respetar las limatesas y limahoyas, cortar las texlosas con radial para evitar roturas posteriores , el soporte debe estar nivelado. • Hacer uso de un correcto geotextil (300 g/m²) para conseguir un efecto mullido y minimizar las diferencias de espesor en los solapes de las láminas. • Dejar juntas de dilatación de 5mm en los encuentros con elementos pasantes. Acondicionamiento Baldosa: 600 mm x 600 mm Normativa · Fabricado bajo Sistema de calidad según ISO 9001:2008 certificado por AENOR
