# Cubierta plana transitable privado baldosa aislante invertida PVC de Soprema T-01-02.C

- Propiedad del archivo: CONSTRUNARIO
- Formato: FIEBDC-3/2012
- Programa: Construnario Versión 3.51
- Fecha de los precios: 12/01/2024
- Divisa: EUR
- Código: soprema-iber (16/01/2024)

**P09AFS031** m2 Cubierta plana transitable privado baldosa aislante invertida PVC de Soprema T-01-02.C
Cubierta constituida por formación de pendientes con hormigón celular de espesor medio de 8 cm, acabado en mortero de cemento con un espesor medio de 3 cm con resistencia superficial necesaria para recibir la impermeabilización; capa separadora de geotextil no-tejido de fibras 100% poliéster ROOFTEX V 200, punzonado mecánicamente mediante agujas con posterior tratamiento térmico y calandrado con de resistencia biológica a hongos y bacterias con un gramaje de 200 g/m2; membrana impermeabilizante flotante mediante lámina sintética de PVC-P FLAGON SV 150 de espesor 1,5 mm, estabilizada dimensionalmente con velo de fibra de vidrio de 50 g/cm2, resistente a los rayos U.V., agentes atmosféricos y raíces, con una resistencia a tracción >= de 9 N/mm2 (UNE-EN 12311-2), elongación a rotura > 200% (UNE-EN 12311-2) y una resistencia al punzonamiento estático > 20 kg (UNE-EN 12730) soldada mediante termofusión con aire caliente en los solapes y reforzada en esquinas y rincones con ÁNGULOS FLAG; capa separadora de geotextil no-tejido de fibras 100% poliéster ROOFTEX V 200, punzonado mecánicamente mediante agujas con posterior tratamiento térmico y calandrado con de resistencia biológica a hongos y bacterias con un gramaje de 200 gr/m2; baldosa aislante visitable TEXLOSA 80/35 R compuesta por una base de espuma de poliestireno extruido con estructura de célula cerrada de 80 mm de espesor (espesores de aislamiento disponibles desde 40 mm hasta 80 mm) de conductividad térmica 0,035 W/m·K (UNE-EN 13164), autoprotegida en su cara superior con una capa de mortero de 35 mm de espesor, compuesta por áridos seleccionados y aditivos especiales, con acabado rugoso rustico en gris o blanco. Incluso parte proporcional de desagües compuestos por cazoleta prefabricada tipo DESAGÜES PLUVIALES PVC SOPREMA totalmente solapada con la lámina, previa adhesión o fijación de la lámina en la zona del agujero al soporte, a ejecutar una vez acabado el sistema de la parte general de la cubierta. Incluido PARAHOJAS UNIVERSAL SOPREMA. Incluye impermeabilización de juntas de dilatación mediante anclaje perimétrico con una pletina de CHAPA COLAMINADA de PVC SOPREMA de > 5 cm de ancho anclada al soporte a cada lado de la junta y separada de la junta unos 30-50 cm a ambos lados; formación de junta de dilatación mediante banda de > 50 cm de ancho y 1,5 mm de espesor con lámina de TPO tipo FLAGON S 150, adherida a ambos lados de la misma, formando fuelle, ejecutada una vez acabado el sistema de la parte general de la cubierta. Incluye fijación en todo el perímetro de remonte vertical por medio de BARRA PERFORADA de CHAPA GALVANIZADA FLAG, y formación de entrega con paramento vertical con impermeabilización de TPO tipo FLAGON SV 150 de 1,5 mm de grosor adherida al soporte resistente vertical con adhesivo FLEXOCOL V (h <50 cm), incluido chapa tipo PERFIL PERIMETRAL en PVC SOPREMA. DIT FLAGON PVC PENDIENTE CERO 624/16.

| Código | Ud | Descripción | Rendimiento | Precio | Importe |
|---|---|---|---|---|---|
| 00070606_SOP | m2 | Soprema - Rooftex V 200/2200 - Geotextil no tejido de fibras 100% poliéster (material; 16/01/2024) | 2.200 | 1.15 | 2.53 |
| 0050872--RAL7047 | m2 | Soprema -FLAGON SV 150 20 m x 2,10 m - Membrana sintética de PVC-P estabilizada Código EAN: 3434550152921 (material; 16/01/2024) | 1.000 | 17.05 | 17.05 |
| 00231781_GRIS | m2 | Soprema - Texlosa R 80/35 G - loseta aislante (material) | 1.040 | 35.33 | 36.74 |
| MOC001 | h | Oficial primera (maquinaria) | 0.180 | 19.99 | 3.60 |
| MOC004 | h | Ayudante (maquinaria) | 0.180 | 18.54 | 3.34 |
| R09CFC045 | m2 | Formación pendientes hormigón celular h=8 cm (material) | 1.000 | 21.62 | 21.62 |
| E11D020 | m2 | Recrecido 3 cm mortero CT-C2,5 (material) | 1.000 | 9.9 | 9.90 |
| %PS0500 | % | Puntos singulares | 79.5 % | 94.78 | 75.35 |
| %MA0100 | % | Medios auxiliares | 83.5 % | 170.13 | 142.06 |
|  |  | Costes directos |  |  | 312.19 |

## Recursos

**00070606_SOP** m2 Soprema - Rooftex V 200/2200 - Geotextil no tejido de fibras 100% poliéster
Geotextil no tejido de fibras 100% poliéster, punzonado mecánicamente mediante agujas, con posterior tratamiento térmico y calandrado. Fabricado con una selección de fibras controladas de color. ROOFTEX V es un geotextil no-tejido de fibras 100% poliéster, de color verde, punzonado mecánicamente mediante agujas con posterior tratamiento térmico y calandrado, utilizados como capa separadora, filtrante, drenante y protectora en edificación. Ventajas • Fabricado con fibras 100%PET de reciclado pre-consumo y calibradas longitudinal y diametralmente y rizadas. • Refuerzo: suministra resistencia al punzonamiento de la lámina impermeabilizante. • Filtración y Drenajes: buena permeabilidad al agua, permite el paso del agua para su conducción, reteniendo las partículas finas del suelo. • Separación: evita la mezcla de partículas de suelos distintos. Impide el contacto entre materiales no compatibles. Actúa de barrera permeable entre materiales de distinta estructura. • Resistencia biológica: no se ve afectado por bacterias ni hongos. No contiene nutrientes, por lo que no es atacado por roedores ni termitas. Aplicación Geotextiles y productos relacionados para su aplicación: - en la construcción de carreteras y otras zonas de tráfico - en las construcciones ferroviarias - en el movimiento de tierras, cimentaciones y estructuras de contención - en sistemas de drenaje - en obras para el control de la erosión - en la construcción de embalses y presas - en la construcción de canales - en la construcción de túneles y estructuras subterráneas - en vertederos de residuos sólidos - en proyectos de contenedores de residuos líquidos Usos previstos: “F”, “F+S”, “F+S+D” y “P” (Filtración, Separación, Drenaje y Protección) Normativa • En conformidad con la norma UNE-EN 13249:2001 , UNE-EN 13250:2001 , UNE-EN 13251:2001 , UNE-EN 13252:2001 , UNE-EN 13253:2001 , UNE-EN 13254:2001 , UNE-EN 13255:2001 , UNE-EN 13256:2001 , UNE-EN 13265:2001. Certificada con el marcado CE Nº 0099/CPR/A42/0093 – 0094 – 0095 – 0096 . • Fabriccado con Sistema de Calidad según ISO:9001

**00231781_GRIS** m2 Soprema - Texlosa R 80/35 G - loseta aislante
Baldosa aislante para obra nueva y rehabilitación de cubiertas Descripción TEXLOSA R es una baldosa aislante compuesta por una base de espuma de poliestireno extruído con estructura de célula cerrada, autoprotegida en su cara superior con una capa de mortero de 25 o 35 mm de espesor, compuesta por áridos seleccionados y aditivos especiales, con acabado rugoso rústico en color blanco o gris. Ventajas · Excelente conductividad térmica (?). · Aislamiento de célula cerrada: absorción de agua despreciable y alta resistencia a la difusión del vapor de agua (factor m). · Homogeneidad de espesor de la capa aislante. · Buena resistencia a la compresión y a flexotracción. · Alta resistencia a los ciclos de hielo-deshielo. · La capa aislante queda protegida en toda su superficie por la capa de mortero. · Drenaje por el mortero y perímetros. · Resistentes al envejecimiento. · Fáciles de trabajar e instalar. Aislamiento y acabado en un solo producto. · Además de las ventajas Aplicación TEXLOSA R es adecuada como capa de acabado y aislamiento para: · Cubiertas planas visitables. · Rehabilitación de cubiertas y, en general, obras de acceso difícil. · Apoyo directo de pequeña maquinaria. · Realización de pasillos y zonas de acceso a maquinaria en cubiertas acabadas en canto rodado. Puesta en obra • La baldosa aislante TEXLOSA R, se coloca directamente encima de la capa separadora (un geotextil) que protege la impermeabilización, suelta, sin relleno y a rompe juntas, como aislamiento térmico y acabado de la cubierta. No utilizar martillo o herramientas abrasivas durante su instalación. • Se procede a colocar la TEXLOSA R, empezando por uno de los perímetros, poniendo a tope las baldosas unas con otras, hasta completar la primera fila. • A continuación colocar la segunda fila y así sucesivamente. • Se recomienda replantear las baldosas previamente y en el caso que no entren baldosas enteras, éstas se cortarán con radial a la medida y forma que se requiera, o se dejarán bandas en los perímetros y éstos se acabarán con grava, evitando hacer cortes. • Se deben respetar las limatesas y limahoyas, cortar las texlosas con radial para evitar roturas posteriores , el soporte debe estar nivelado. • Hacer uso de un correcto geotextil (300 g/m²) para conseguir un efecto mullido y minimizar las diferencias de espesor en los solapes de las láminas. • Dejar juntas de dilatación de 5mm en los encuentros con elementos pasantes. Acondicionamiento Baldosa: 600 mm x 600 mm Normativa · Fabricado bajo Sistema de calidad según ISO 9001:2008 certificado por AENOR
