# Cubierta plana transitable vehículos hormigón armado sin ailsante bicapa de Soprema TV-03-05

- Propiedad del archivo: CONSTRUNARIO
- Formato: FIEBDC-3/2012
- Programa: Construnario Versión 3.51
- Fecha de los precios: 12/01/2024
- Divisa: EUR
- Código: soprema-iber (16/01/2024)

**P09APB021** m2 Cubierta plana transitable vehículos hormigón armado sin ailsante bicapa de Soprema TV-03-05
Cubierta constituida por formación de pendientes con hormigón celular en un espesor medio de 8 cm acabado en mortero de cemento con un espesor medio de 3 cm con resistencia superficial necesaria para recibir la impermeabilización; Membrana impermeabilizante bicapa ADHERIDA al soporte previa emulsión asfáltica EMUFAL PRIMER con una dotación mínima de 300 gr./m2, lámina de betún modificado elastomérico SBS con armadura de fieltro de fibra de vidrio (FV) con una flexibilidad a bajas temperaturas = -15ºC tipo MORTERPLAS SBS FV 3 kg (LBM-30-FV según UNE 104410:2013), lámina superior totalmente adherida a la inferior de betún elastomérico SBS, con armadura de fieltro de poliéster reforzado y estabilizado (FP), con acabado superior también en no-tejido de poliéster (FP) y un film termofusible en la inferior con una flexibilidad a bajas temperaturas =-15ºC tipo MORTERPLAS SBS PARKING (LBM-48-FP según UNE 104410:2013), capa de acabado mediante solera de hormigón armado con malla electrosoldada de reparto de cargas. Incluye parte proporcional de entregas con paramentos verticales con banda de refuerzo tipo MORTERPLAS SBS FP 3 kg BAND 33 entre capas y capa de protección tipo MORTERPLAS SBS FPV 4 kg MIN, previa imprimación del soporte con emulsión bituminosa base acrílica tipo EMUFAL PRIMER (300 g/m2), para un desarrollo de perímetro de 33 cm (20 cm por encima del nivel de acabado) listo para recibir el sistema de la parte general de la cubierta; y PERFIL METÁLICO PARA LAMINAS SOPREMA fijado mecánicamente al paramento y sellado del mismo con polímeros híbridos tipo ALSAN FLEX 2911 CO. Encuentros con sumideros formados por imprimación bituminosa base acrílica tipo EMNUFAL PRIMER (300 g/m2), cazoleta prefabricada con refuerzo de membrana de betún SBS y tubo rígido clipado de PEAD de tiro directo tipo DRAINI VERTICAL BTM 100% compatible con láminas bituminosas, incluido protección del desagüe tipo MORRIÓN UNIVERSAL SOPREMA, totalmente adherida sobre la primera capa de lámina bituminosa; lista para recibir la segunda capa completamente adherida a fuego sobre la cazoleta. Junta de dilatación consistente en bandas de adherencia de 33 cm de ancho tipo MORTERPLAS SBS FP 3 kg BAND 33 a cada lado de la junta, previa imprimación acrílica tipo EMUFAL PRIMER (300 g/m2), mediante banda de 50 cm de ancho adherida a ambos lados de la misma formando fuelle tipo MORTERPLAS SBS FP 4 kg y con solapes transversales de al menos 15 cm; fondo de junta de diámetro 25 mm tipo MORTERPLAS SBS FP 4 kg y tapajuntas mediante banda de 33 cm tipo MORTERPLAS SBS FP 3 kg BAND 33; listo para recibir el sistema de la parte general de la cubierta. Productos con marcado CE europeo y sistema de impermeabilización certificado mediante Documento de Idoneidad Técnica (DIT) MORTERPLAS TRÁFICO RODADO nº 579R/19. Puesta en obra conforme al DIT nº 579R/19 y UNE 104401. Acabado no incluido. Sistema Completo Soprema con garantía de 15 años.

| Código | Ud | Descripción | Rendimiento | Precio | Importe |
|---|---|---|---|---|---|
| 00114180_SOP | kg | Soprema - Emufal Primer 24 Kg - EA 104231 - emulsión asfáltica de carácter aniónico (material; 16/01/2024) | 0.300 | 6.2 | 1.86 |
| 00070223_SOP | m2 | Soprema - Morterplas SBS FV 3 Kg - lámina no auto protegida (material; 16/01/2024) | 1.100 | 7.35 | 8.09 |
| 00070205_SOP | m2 | Soprema - Membranas de impermeabilización a base de betún elastomérico Morterplas SBS Parking (material; 16/01/2024) | 1.100 | 16.85 | 18.54 |
| MOC001 | h | Oficial primera (mano de obra) | 0.270 | 19.99 | 5.40 |
| MOC004 | h | Ayudante (mano de obra) | 0.270 | 18.54 | 5.01 |
| R09CFC045 | m2 | Formación pendientes hormigón celular h=8 cm (material) | 1.000 | 21.62 | 21.62 |
| E11D020 | m2 | Recrecido 3 cm mortero CT-C2,5 (material) | 1.000 | 9.9 | 9.90 |
| %PS0500 | % | Puntos singulares | 53.8 % | 70.42 | 37.89 |
| %MA0100 | % | Medios auxiliares | 56.5 % | 108.31 | 61.20 |
|  |  | Costes directos |  |  | 169.51 |

## Recursos

**00114180_SOP** kg Soprema - Emufal Primer 24 Kg - EA 104231 - emulsión asfáltica de carácter aniónico
EMUFAL PRIMER es una emulsión asfáltica de carácter aniónico de base acuosa para imprimación y preparación de superficies. VENTAJAS · Idóneo para imprimar y preparar las superficies que vayan a impermeabilizarse con el fin de mejorar la adherencia de la lamina bituminosa con el soporte. · Fácilmente aplicable. · No contiene disolventes. Ideal para la preparación de superficies en lugares cerrados. · Adherencia incluso sobre superficies ligeramente húmedas. · Emulsión tipo EA según UNE 104231, no necesita diluirse con agua para ser aplicada. APLICACIÓN · Preparación de superficies en las que la impermeabilización vaya adherida. · Se puede usar tanto para la aplicación de las láminas bituminosas a fuego, como para laminas autoadhesivas (especial para sitios cerrados). Puesta en obra · El producto se aplica en frío, mediante brocha, rodillo o cepillo de pintor. Hay que agitar antes de usarlo. SOPORTE: La superficie donde se va a aplicar deberá estar limpia de polvo, materiales sueltos o mal adheridos, residuos grasos o antiadherentes y cualquier suciedad en general. · Puede aplicarse sobre superficies secas o ligeramente húmedas. En tiempo muy caluroso o en presencia de algunos desencofrantes, es recomendable humedecerlas previamente. · En caso de que existan huecos o coqueras, es conveniente regularizar previamente la superficie para asegurar un buen rendimiento. RENDIMIENTO: Depende de la rugosidad del soporte. En general, el rendimiento, si no se diluye el producto, puede oscilar entre 150 g/m² y 350 g/m². Normativa · Cumple con la norma UNE 104.231 (Emulsiones Tipo EA). · Sistema de Calidad de acuerdo a la ISO:9001

**00070223_SOP** m2 Soprema - Morterplas SBS FV 3 Kg - lámina no auto protegida
MORTERPLAS SBS FV 3 KG es una lámina no auto protegida, de betún plastomérico SBS, de elevado punto de reblandecimiento, con armadura de fieltro de fibra de vidrio (FV) y acabado en film termo fusible por ambas caras. Ventajas: · La armadura de fieltro de fibra de vidrio (FV) proporciona la máxima estabilidad dimensional al producto. · El mástico elastomérico SBS aporta a la lámina una excelente plegabilidad a bajas temperaturas, favoreciendo la colocación en ambientes fríos. Aplicación: · MORTERPLAS SBS FV 3 KG se puede aplicar en sistema monocapa y bicapa en cubiertas no transitables y transitables para uso peatonal y vehicular, con protección pesada. · La MORTERPLAS FV 3 KG suele aplicarse como lámina inferior para dar estabilidad a la membrana bicapa. Puesta en obra · SOPORTE: Debe presentar una superficie seca, firme, regular, limpia y libre de materiales sueltos. · Se puede aplicar totalmente adherido, semiadherido o flotante. Para adherir la lámina al soporte este se imprima previamente con EMUFAL I. Una vez seco, se adhiere la lámina a fuego. · Para soportes con una rugosidad mayor o igual a 1,5 se podrá aplicar el sistema de adhesión en frío de la membrana bicapa consistente en la extensión del EMUFAL P y aplicación en frío de la lámina inferior tipo MORTERPLAS SBS FV 2,4 KG GR2, en sistemas acordes con el DIT Nº 579/11 MORTERPLAS TRÁFICO RODADO. · En zonas de difícil de ejecución se utiliza la lámina MORTERPLAS SBS FV 2,4 KG GR2 de adherencia en frío con el mastico PREJUNTER HD 25. · Se aplica fuego de manera homogénea posible (a mayor calor mayor retracción) a lo ancho de la lámina sin llegar al solape, que se realizarán posteriormente, ya que es importante que la temperatura sea igual en toda la zona. La aplicación de la llama debe de hacerse hasta la apertura del poro del film antiadherente. · Las láminas se disponen de manera que en un mismo punto no pueden coincidir más de tres láminas. · Los solapes se realizan a fuego, con una anchura mínima de 8 cm. · En la solución bicapa, la membrana superior deberá estar totalmente adherida a la inferior y se colocará manteniendo el mismo sentido y de tal manera que el solape quede aproximadamente en la mitad de la lámina inferior. · La puesta en obra y definición de detalles se llevarán a cabo de acuerdo con los lineamientos de la norma UNE 104401. · En conformidad con la norma EN 13707. Certificada con el marcado CE Nº 0099/CPD/A85/0087 · Certificación voluntaria de Producto de la Marca AENOR según la misma norma europea. · En posesión del DIT Nº 562/10 MORTERPLAS/MOPLAS pendiente CERO · En posesión del DIT Nº 579/11 MORTERPLAS TRÁFICO RODADO · En posesión del DIT Nº 580/11 MORTERPLAS ESTRUCTURAS ENTERRADAS · Sistema de Calidad de acuerdo a la ISO:9001 Código EAN: 8435288310756
