# Cubierta plana no transitable N-01-2a3. con protección pesada canto rodado invertida PVC de Soprema

- Propiedad del archivo: CONSTRUNARIO
- Formato: FIEBDC-3/2012
- Programa: Construnario Versión 3.51
- Fecha de los precios: 12/01/2024
- Divisa: EUR
- Código: soprema-iber (16/01/2024)

**P09CGS051** m2 Cubierta plana no transitable N-01-2a3. con protección pesada canto rodado invertida PVC de Soprema
Cubierta constituida por formación de pendientes con hormigón celular de espesor medio de 8 cm, acabado en mortero de cemento con un espesor medio de 3 cm con resistencia superficial necesaria para recibir la impermeabilización; capa separadora de geotextil no-tejido de fibras 100% poliéster ROOFTEX V 200, punzonado mecánicamente mediante agujas con posterior tratamiento térmico y calandrado con de resistencia biológica a hongos y bacterias con un gramaje de 200 g/m2; membrana impermeabilizante flotante mediante lámina sintética de PVC-P FLAGON SV 150 de espesor 1,8 mm, estabilizada dimensionalmente con velo de fibra de vidrio de 50 g/cm2, resistente a los rayos U.V., agentes atmosféricos y raíces, con una resistencia a tracción >= de 9 N/mm2 (UNE-EN 12311-2), elongación a rotura > 200% (UNE-EN 12311-2) y una resistencia al punzonamiento estático > 20 kg (UNE-EN 12730), soldada mediante termofusión con aire caliente en los solapes y reforzada en esquinas y rincones con ángulos FLAG; capa separadora de geotextil no-tejido de fibras 100% poliéster ROOFTEX V 200, punzonado mecánicamente mediante agujas con posterior tratamiento térmico y calandrado con de resistencia biológica a hongos y bacterias con un gramaje de 200 g/m2; aislamiento térmico formado por planchas de poliestireno extruido con juntas a media madera de resistencia a la compresión de 300 kPa, conductividad térmica 0,035 W/m·K y de espesor 80 mm tipo SOPRA XPS SL 80; capa separadora antipunzonante de geotextil no tejido de alta tenacidad a base de polipropileno termosoldado con resistencia a la tracción de 12,5 kN/m y al punzonamiento estático (CBR) de 2.250 N, con un gramaje de 120 g/m2 TEXXAM 1000; y capa de acabado con canto rodado en un espesor mínimo de 5 cm en granulometría 16/32 mm (no incluida). Instalación bajo Norma UNE 104416. Incluye parte proporcional de desagüe compuesto por cazoleta prefabricada tipo DESAGÜES PLUVIALES PVC SOPREMA totalmente solapada con la lámina, previa adhesión o fijación de la lámina en la zona del agujero al soporte, a ejecutar una vez acabado el sistema de la parte general de la cubierta. Incluido PARAHOJAS UNIVERSAL SOPREMA. Incluso impermeabilización de juntas de dilatación mediante anclaje perimétrico con una pletina de CHAPA COLAMINADA de PVC SOPREMA de > 5 cm de ancho anclada al soporte a cada lado de la junta y separada de la junta unos 30-50 cm a ambos lados; formación de junta de dilatación mediante banda de > 50 cm de ancho y 1,5 mm de espesor con lámina de PVC tipo FLAGON S 150, adherida a ambos lados de la misma, formando fuelle; a ejecutar una vez acabado el sistema de la parte general de la cubierta. Incluye fijación en todo el perímetro de remonte vertical por medio de BARRA PERFORADA de CHAPA GALVANIZADA FLAG, y formación de entrega con paramento vertical con impermeabilización de PVC tipo FLAGON SV 150 de 1,5 mm de grosor adherida al soporte resistente vertical con adhesivo FLEXOCOL V (h < 50 cm); incluida chapa tipo PERFIL PERIMETRAL SOPREMA en PVC.

| Código | Ud | Descripción | Rendimiento | Precio | Importe |
|---|---|---|---|---|---|
| 00070606_SOP | m2 | Soprema - Rooftex V 200/2200 - Geotextil no tejido de fibras 100% poliéster (material; 16/01/2024) | 2.200 | 1.15 | 2.53 |
| 0050872--RAL7047 | m2 | Soprema -FLAGON SV 150 20 m x 2,10 m - Membrana sintética de PVC-P estabilizada Código EAN: 3434550152921 (material; 16/01/2024) | 1.025 | 17.05 | 17.48 |
| 00104675_SOP | m2 | Soprema - XPS SL 80 - poliestireno extruído (material; 16/01/2024) | 1.050 | 30.66 | 32.19 |
| 00070684_SOP | m2 | Soprema - Texxam 1000/2200 - Geotextil no tejido de fibras 100% polipropileno (material; 16/01/2024) | 1.100 | 1.55 | 1.71 |
| MOC001 | h | Oficial primera (maquinaria) | 0.220 | 19.99 | 4.40 |
| MOC004 | h | Ayudante (maquinaria) | 0.220 | 18.54 | 4.08 |
| R09CFC045 | m2 | Formación pendientes hormigón celular h=8 cm (material) | 1.000 | 21.62 | 21.62 |
| E11D020 | m2 | Recrecido 3 cm mortero CT-C2,5 (material) | 1.000 | 9.9 | 9.90 |
| %PS0500 | % | Puntos singulares | 64.8 % | 93.91 | 60.85 |
| %MA0100 | % | Medios auxiliares | 68 % | 154.76 | 105.24 |
|  |  | Costes directos |  |  | 260.00 |

## Recursos

**00070606_SOP** m2 Soprema - Rooftex V 200/2200 - Geotextil no tejido de fibras 100% poliéster
Geotextil no tejido de fibras 100% poliéster, punzonado mecánicamente mediante agujas, con posterior tratamiento térmico y calandrado. Fabricado con una selección de fibras controladas de color. ROOFTEX V es un geotextil no-tejido de fibras 100% poliéster, de color verde, punzonado mecánicamente mediante agujas con posterior tratamiento térmico y calandrado, utilizados como capa separadora, filtrante, drenante y protectora en edificación. Ventajas • Fabricado con fibras 100%PET de reciclado pre-consumo y calibradas longitudinal y diametralmente y rizadas. • Refuerzo: suministra resistencia al punzonamiento de la lámina impermeabilizante. • Filtración y Drenajes: buena permeabilidad al agua, permite el paso del agua para su conducción, reteniendo las partículas finas del suelo. • Separación: evita la mezcla de partículas de suelos distintos. Impide el contacto entre materiales no compatibles. Actúa de barrera permeable entre materiales de distinta estructura. • Resistencia biológica: no se ve afectado por bacterias ni hongos. No contiene nutrientes, por lo que no es atacado por roedores ni termitas. Aplicación Geotextiles y productos relacionados para su aplicación: - en la construcción de carreteras y otras zonas de tráfico - en las construcciones ferroviarias - en el movimiento de tierras, cimentaciones y estructuras de contención - en sistemas de drenaje - en obras para el control de la erosión - en la construcción de embalses y presas - en la construcción de canales - en la construcción de túneles y estructuras subterráneas - en vertederos de residuos sólidos - en proyectos de contenedores de residuos líquidos Usos previstos: “F”, “F+S”, “F+S+D” y “P” (Filtración, Separación, Drenaje y Protección) Normativa • En conformidad con la norma UNE-EN 13249:2001 , UNE-EN 13250:2001 , UNE-EN 13251:2001 , UNE-EN 13252:2001 , UNE-EN 13253:2001 , UNE-EN 13254:2001 , UNE-EN 13255:2001 , UNE-EN 13256:2001 , UNE-EN 13265:2001. Certificada con el marcado CE Nº 0099/CPR/A42/0093 – 0094 – 0095 – 0096 . • Fabriccado con Sistema de Calidad según ISO:9001

**00104675_SOP** m2 Soprema - XPS SL 80 - poliestireno extruído
El poliestireno extruído XPS SL es el aislamiento ideal para cubiertas y suelos Descripción El poliestireno extruído XPS SL es el aislamiento ideal para cubiertas planas e inclinadas (mediante uso de rastreles para éstas últimas) y para el aislamiento de suelos. En el caso de cubiertas planas invertidas el aislante se sitúa por encima de la lámina de impermeabilización, ejerciendo de este modo su función de ahorro de energía y protección simultánea de la estructura y la lámina. El producto presenta una superficie lisa y acabado en media madera para facilitar su colocación en la cubierta. Aplicación • Cubierta invertidas, cubiertas inclinadas , así como rehabilitación de las mismas • Aislamiento perimetral para muros • Losas de cimentaciones portadoras de cargas • Forjados, losas y pavimentos • Carreteras y líneas ferroviarias Código EAN: 8437007520057

**00070684_SOP** m2 Soprema - Texxam 1000/2200 - Geotextil no tejido de fibras 100% polipropileno
Geotextil no tejido de fibras 100% polipropileno, punzonado mecanicamente mediante agujas, con posterior tratamiento térmico y calandrado. TEXXAM es un geotextil no tejido termo soldado compuestos de polipropileno 100% para edificación y obra civil Ventajas • Resistencia química: TEXXAM es resistente a los ácidos y álcalis que se hallan habitualmente en el suelo • Resistencia biológica: TEXXAM no se ve afectado por bacterias y hongos. No contienen nutrientes, por lo que no es atacado por roedores o termitas • Resistencia a la intemperie durante un periodo aproximado de 1 mes (UNE-EN ISO 12224) • Durabilidad prevista de un mínimo de 25 años en suelos naturales con pH entre 4 y 9 y Tº menor de 25º C (UNE-EN ISO 12226) • Excelente manipulación: gracias a su acabado termo calandrado • Limita el rebrote de las malas hierbas y evita la mezcla de los agregados Aplicación • Filtración: usando su permeabilidad transversal, permite el paso del agua para su conducción, reteniendo las partículas finas del suelo lo que se logra según el tamaño del poro • Separación: evita la mezcla de partículas de suelos distintos. Impide el contacto entre materiales no compatibles. Actúa de barrera permeable entre suelos de distinta estructura. • Drenaje: suministra resistencia a tracción para terraplenes y taludes en carreteras y muros ecológicos • Refuerzo: suministra resistencia al punzonamiento y a la tracción en tableros (incluidos puentes), terraplenes y taludes en carreteras y muros ecológicos. Normativa • En conformidad con la norma UNE-EN 13249:2001 , UNE-EN 13250:2001 , UNE-EN 13251:2001 , UNE-EN 13252:2001 , UNE-EN 13253:2001 , UNE-EN 13254:2001 , UNE-EN 13255:2001 , UNE-EN 13256:2001 , UNE-EN 13257:2001 , UNE-EN 13265:2001. Certificada con el marcado CE Nº 0099/CPR/A42/0098 - 0099
