# Aislamiento ruido de impacto para locales de música, hoteles, oficinas... De Soprema S6

- Propiedad del archivo: CONSTRUNARIO
- Formato: FIEBDC-3/2012
- Programa: Construnario Versión 3.51
- Fecha de los precios: 16/01/2024
- Divisa: EUR
- Código: soprema-iber

**P10AAF035** m2 Aislamiento ruido de impacto para locales de música, hoteles, oficinas... De Soprema S6 (12/01/2024)
Aislamiento acústico al ruido de impacto de forjados mediante lámina antiimpacto de 3,4 mm compuesto por fieltro de poliéster de alta tenacidad unido a una protección bituminosa, con alta resistencia a la compresión, desgarro y punzonamiento tipo TEXFON; solapado mediante uso de la lengüeta autoadhesiva destinada a tal efecto que incorpora el producto, listo para recibir el acabado tipo parquet de 8 mm de espesor, laminado o similar no incluido en la partida. Incluye parte proporcional de encuentro con paramento vertical con BANDA DE DESOLIDARIZACIÓN TEXFON colocada a testa con la banda contigua para garantizar la continuidad del aislamiento acústico. CTE DB-HR y CTE DB-HE.

| Código | Ud | Descripción | Rendimiento | Precio | Importe |
|---|---|---|---|---|---|
| 00101689_SOP | m2 | Soprema - Texfon - lámina de fieltro de poliester (material) | 1.100 | 5 | 5.50 |
| 235628_SOP | m2 | Soprema - Bandas de desolarización Texfon 145 (material) | 0.250 | 0.68 | 0.17 |
| MOC001 | h | Oficial primera (maquinaria; 12/01/2024) | 0.100 | 19.99 | 2.00 |
| MOC004 | h | Ayudante (maquinaria; 12/01/2024) | 0.100 | 18.54 | 1.85 |
|  |  | Costes directos |  |  | 9.52 |

## Recursos

**00101689_SOP** m2 Soprema - Texfon - lámina de fieltro de poliester
Lámina de fieltro de poliester no tejido sobre soporte bituminoso para el aislamiento al ruido de impacto. escripción TEXFON es una lámina de aislamiento a ruido de impacto para suelos, formada por un fieltro no tejido de poliéster de alta tenacidad unido a una protección bituminosa. Ventajas · Gran capacidad aislante al ruido de impacto. · Elevada resistencia a la compresión. · Durabilidad y estabilidad en el tiempo. · Fácil y rápido de instalar · Impermeable al agua. · Baja permeabilidad al vapor de agua. · Imputrescible. · Resistente a la mayoría de productos químicos. Aplicación TEXFON es adecuado para aislamiento acústico de suelos contra ruidos de impacto, como sub-capa aislante en todo tipo de forjados. También como elemento separador/amortiguador, en aquellas aplicaciones en que se requiera una discontinuidad entre elementos constructivos con solicitación de carga. Sus características permiten utilizarla: - Bajo cargas de hasta 500 kg/m2. - Bajo solado. - Sobre mortero armado de 5 cm de espesor (325 g/m2) o sobre mortero no armado de 6 cm de espesor. Puesta en obra · La instalación de los sistemas de aislamiento con TEXFON debe ser llevada a cabo por personal experimentado. · Colocación directamente sobre el soporte, de forma que la protección bituminosa quede en la cara superior, con banda adhesiva cerrada de recubrimiento de junta de ancho mínimo de 5 cm. · En los perímetros y encuentros con paramentos verticales se instalará la banda desolidarizante Banda autoadhesiva Texfon. · Debe preverse una protección provisional en zonas de paso hasta finalizar la capa de superior de terminación. Acondicionamiento Rollo: 1,07 m x 20 m m² pallet: 320 Normativa · En conformidad con la norma CTE-DB-HR, EN ISO 140-1, EN ISO 140-3, EN ISO 140-6, EN ISO 140-8, EN 20140-2 y EN ISO 717/1/2. · Sistema de Calidad de acuerdo a la ISO:9001

**235628_SOP** m2 Soprema - Bandas de desolarización Texfon 145
Bandas de espuma de polietileno de celda cerrada autoadhesivas Descripción TEXFON BANDAS son unas bandas de desolidarización autoadhesivas de espuma de polietileno de célula cerrada disponibles en diferentes anchos y espesores, presentadas en tiras blancas naturales, y diseñadas para lograr un sellado periférico entre el suelo y el revestimiento de las paredes o tabiques. Ventajas · Gran capacidad aislante al ruido de impacto. · Resistencia a la compresión. · Elásticas · Formato autoadhesivo, facilitando la puesta en obra. · Imputrescible. Aplicación TEXFON BANDAS es adecuado para evitar la transmisión de ruidos de impacto entre el suelo flotante y los paramentos verticales y elementos estructurales, tanto para la instalación del TEXFON como de la gama TEXSILEN. En el caso de superficies selladas (recrecido de mortero, mortero adhesivo más azulejos, etc.), la banda crea una junta elástica entre el paramento vertical y el grueso del pavimento. La banda es compresible y resistente al polvo y a la podredumbre en condiciones normales de uso. Puesta en obra · La instalación de los sistemas de aislamiento con TEXFON debe ser llevada a cabo por personal experimentado. · Las tiras se desenrolla y se colocan antes de la regla o antes de colocar la base de mortero y el acabado. · La cinta debe ir como mínimo a una altura igual al espesor de recubrimiento. · Debe preverse una protección provisional en zonas de paso hasta finalizar la capa de superior de terminación. · La hoja no contiene ningún componente que represente un peligro. Cumple los requisitos generales de higiene, la salud y el medio ambiente. Acondicionamiento Caja de 4 rollos de 50 m x 145 mm x 3 mm. Unidad mínima de venta caja de 200 ml Código EAN: 3434550010870
