# Aislamiento falso techo FT-2 RA=80 dBA de Soprema

- Propiedad del archivo: CONSTRUNARIO
- Formato: FIEBDC-3/2012
- Programa: Construnario Versión 3.51
- Fecha de los precios: 12/01/2024
- Divisa: EUR
- Código: soprema-iber (16/01/2024)

**P10AAS020** m2 Aislamiento falso techo FT-2 RA=80 dBA de Soprema
Aislamiento acústico de techo formado por estructura de chapa de acero galvanizado de 60/27 mm, sobre la que se atornilla dos placas de yeso laminar de 13 mm con una lámina sintética de aislamiento acústico autoadhesiva de base polimérica sin asfalto de 2.010 kg/m3 de densidad de 7 kg/m2 y 3,5 mm de espesor tipo Tecsound SY 50 entre placas; previa colocación de complejo insonorizante en forjado formado por un fieltro poroso de fibra textil y lámina sintética Tecsound, de un total de 7,6 kg/m2 y 14 mm de espesor tipo Tecsound FT 75, anclado al forjado mediante cola de impacto y fijación mecánica de espiga de PVC tipo Fijación PT-H; anclaje del techo al forjado mediante amortiguadores; colocación de material absorbente tipo lana de roca de 50 mm de espesor y densidad 50 kg/m3 en la cámara de aire. Nivel de aislamiento acústico a ruido aéreo RA = 80 dBA. I.p.p. de encuentros con paramentos verticales, con TECSOUND® S50 BAND 50 colocada a testa con la banda contigua para garantizar la continuidad del aislamiento acústico.

| Código | Ud | Descripción | Rendimiento | Precio | Importe |
|---|---|---|---|---|---|
| 00070807_SOP | m2 | Soprema - Tecsound SY 50 - lámina sintética insonorizante (material; 16/01/2024) | 1.050 | 11.3 | 11.87 |
| 00070827_SOP | m | Tecsound band S 50 A=50 MM - banda sintética de Soprema (material; 16/01/2024) | 0.250 | 1.3 | 0.33 |
| 00070802_SOP | m2 | Soprema - Tecsound FT 75 - complejo insonorizante (material; 16/01/2024) | 1.050 | 16.75 | 17.59 |
| P07W120 | u | Fijaciones PT-H 70 mm (material) | 1.000 | 0.11 | 0.11 |
| P04PPO030 | m | Maestra acero galvanizado en C PYL 60x27 mm (material) | 2.330 | 1.38 | 3.22 |
| P04POP040 | u | Tornillo fijación PYL a perfil metálico e<0,75 mm (PM) 3,9x25 mm (material) | 42.000 | 0.01 | 0.42 |
| P04PNC010 | m | Cinta de juntas PYL (rollo 150 m) (material) | 3.150 | 0.04 | 0.13 |
| P04PNJ010 | kg | Pasta para juntas PYL estándar (material) | 0.900 | 0.95 | 0.86 |
| P04PS030 | m2 | Placa yeso laminado estándar 13 mm (Tipo A) (material) | 2.100 | 3.96 | 8.32 |
| P07TR540 | kg | Lana de roca 50 Kg/m3 (material) | 2.500 | 2.73 | 6.83 |
| MOC001 | h | Oficial primera (mano de obra) | 0.350 | 19.99 | 7.00 |
| MOC004 | h | Ayudante (mano de obra) | 0.350 | 18.54 | 6.49 |
|  |  | Costes directos |  |  | 63.17 |

## Recursos

**00070807_SOP** m2 Soprema - Tecsound SY 50 - lámina sintética insonorizante
Lámina sintética insonorizante de alta densidad, sin asfalto, autoadhesiva, para aplicación directa como elemento aislante / amortiguante en placas de yeso laminar, paneles de madera, planchas metálicas,… Descripción TECSOUND® SY es una lámina sintética insonorizante autoadhesiva, de base polimérica de alta densidad, sin asfalto, viscoelástica y de gran adaptabilidad, para aplicación como elemento aislante acústico. Ventajas • Elevado aislamiento acústico, combinado con elementos ligeros y rígidos como placas de yeso laminar, tableros de madera o chapas metálicas, sin apenas incremento del espesor. • Elevado amortiguamiento, mejorando así especialmente el aislamiento a bajas frecuencias. • Auto-extinguible. • Flexible y adaptable a cualquier tipo de forma y superficie irregular. • Gran capacidad de elongación. • Fácil de manipular y cortar. • Resistente al frío y al calor. • No absorbe agua.. • Gran adherencia. • Excelente resistencia al envejecimiento. • Imputrescible. • Medidas especiales para placa de yeso laminar. Aplicación • Aislamiento a ruido aéreo en paramentos verticales de baja masa superficial (placas de yeso laminar, tabiques ligeros o paneles de diversos materiales). • Aislamiento a ruido aéreo en techos y cubiertas inclinadas de madera. • Reducción del nivel de ruido de impacto en todo tipo de forjados, en formación de suelos flotantes. • Aislamiento del ruido producido por agentes atmosféricos (lluvia, granizo o viento) en cubiertas metálicas.. • Combinado con materiales fonoabsorbentes, da lugar a productos de elevadas prestaciones acústicas. • Sus aplicaciones en el sector industrial abarcan desde la insonorización de cabinas hasta aislamiento de cuartos de maquinas, conducciones de bajantes, amortiguamiento de chapas metálicas, etc. Puesta en obra • SOPORTE: Admite gran parte de los soportes constructivos habituales (yeso laminar, metal, DM,…). El soporte debe ser regular, liso, limpio, seco y tener la planimetría adecuada. Además debe estar libre de elementos que puedan dañar la lámina. Se realizarán pruebas de adherencia cuando esté previsto colocar la lámina sobre algún tipo de soporte no habitual o que incorpore algún tipo de tratamiento superficial. • COLOCACIÓN DE LA LÁMINA: Se retirará el papel siliconado protector y se encarará la lámina sobre el soporte presionando a continuación por todos los puntos para una buena adherencia. Si el tramo de producto es muy grande o se aplica enrollado, se recomienda retirar progresivamente el papel protector para facilitar su colocación. El adhesivo está diseñado como adhesivo de montaje para facilitar la colocación y evitar la perforación de la lámina, en ningún caso está diseñado con la función de mantener fijado el producto al soporte si no existe ningún otro elemento que fije, sujete o presione la lámina. • JUNTAS: Solapar 5 cm. tanto en sentido vertical como horizontal. Para su aplicación como aislante acústico entre placas de yeso laminar, para evitar el incremento de espesor en la zona de la junta, el producto se colocará a testa y se sellará la junta con cinta adhesiva. Debe tenerse siempre la precaución de sellar correctamente las juntas, ya que pequeñas aberturas pueden reducir el nivel de aislamiento acústico que se desea alcanzar. Acondicionamiento TECSOUND® SY35 Rollo: 1,22 m x 8,05 m Pallet: 235,70 m² TECSOUND® SY50 Rollo: 1,22 m x 6,05 m Pallet: 177,12 m² TECSOUND® SY70 Rollo: 1,22 m x 5,05 m Pallet: 147,84 m² TECSOUND® SY100 Rollo: 1,20 m x 4 m Pallet: 100,80 m² Normativa • En conformidad con la norma CTE-DB-HR, EN ISO 140-1, EN ISO 140-3, EN ISO 140-6, EN ISO 140-8, EN 20140-2 y EN ISO 717/1/2. • Sistema de Calidad de acuerdo a la ISO:9001

**00070827_SOP** m Tecsound band S 50 A=50 MM - banda sintética de Soprema
Banda sintética insonorizante de alta densidad, sin asfalto, autoadhesiva, para aplicación directa en estructuras sometidas a vibraciones. Descripción TECSOUND® S50 Band 50 es una cinta de lámina sintética insonorizante de alta densidad sin asfalto TECSOUND®, que lleva incorporada una capa autoadhesiva que permite su aplicación directa sobre estructuras metálicas sujetas a vibraciones. Ventajas · Elevado poder amortiguante en superficies y estructuras metálicas. · Flexible y adaptable a cualquier tipo de forma y superficie irregular. · Gran capacidad de elongación. · Fácil de manipular y cortar. · Impermeable. Elevada resistencia al vapor de agua. · Excelente resistencia al envejecimiento. Aplicación · Amortiguación de vibraciones en cubiertas metálicas, entre la chapa y la estructura. · Desolidarización de la estructura del soporte de base y del resto de la estructura. Puesta en obra · Soporte: la superficie del soporte, debe estar libre de grasa y polvo. · Colocación en tabiquería seca: adherir TECSOUND® S50 BAND 50 a la superficie externa del perfil (superficie en contacto con la obra), Retirando progresivamente el plástico siliconado protector y presionando para obtener una buena adherencia. Fijar el perfil al soporte según instrucciones del fabricante. · Colocación en cubierta metálica: adherir TECSOUND® S50 BAND 50 a la superficie de la correa metálica en contacto con la chapa grecada, retirando progresivamente plástico siliconado protector y presionando para obtener una buena adherencia. Acondicionamiento Rollo: 50 mm x 6 m Caja: 72 ml Normativa · En conformidad con la norma CTE-DB-HR, EN ISO 140-1, EN ISO 140-3, EN ISO 140-6, EN ISO 140-8, EN 20140-2 y EN ISO 717/1/2. · Sistema de Calidad de acuerdo a la ISO:9001

**00070802_SOP** m2 Soprema - Tecsound FT 75 - complejo insonorizante
Complejo insonorizante constituido por uno ó dos fieltros absorbentes y lámina sintética TECSOUND®, para aislamiento acústico de paredes de obra, suelos y techos. Descripción TECSOUND® FT es un complejo insonorizante formado por un fieltro poroso y la lámina sintética TECSOUND®, lámina de alta densidad con base polimérica sin asfalto, ambos conformados de manera que proporcionan un elevado aislamiento acústico en los diversos elementos constructivos: paredes, techos, cubiertas, etc. Ventajas · Elevado aislamiento acústico, combinado con todo tipo de sistemas constructivos. · Facilidad de manipulación y aplicación. · Flexible y adaptable a cualquier forma y superficie. · Excelente resistencia al envejecimiento. · Imputrescible. · Resistente al frío y al calor Aplicación · Insonorización de cerramientos horizontales (techos) y verticales, en los que deba alcanzarse un elevado aislamiento acústico contra la transmisión de ruido aéreo. · Mejora del aislamiento acústico a ruido aéreo de paredes medianeras en rehabilitación. · Mejora del aislamiento acústico a ruido aéreo de techos en rehabilitación. · Reducción del nivel de ruidos de impacto en todo tipo de forjados. Sus principales aplicaciones abarcan obra nueva y rehabilitación, industrias, cines, teatros, complejos deportivos, discotecas, bares, restaurantes, hoteles, centros comerciales. Puesta en obra · Soporte: admite todo tipo de soportes constructivos habituales. El soporte debe ser regular, limpio, seco y libre de elementos que puedan dañar el producto. Si el enlucido es viejo, debe comprobarse el estado de este para no tener problemas con la adherencia de TECSOUND® FT con el mismo. · Colocación: - Encolado: aplicar adhesivo de contacto al producto y al soporte según instrucciones del fabricante. Encarar el TECSOUND® FT sobre el soporte por la cara del fieltro y colocarlo, presionando en todo sus puntos para evitar la formación de burbujas de aire y asegurar la correcta adherencia. - Fijado mecánicamente: se colocarán fijaciones mecánicas de pvc tipo FIJACIÓN PTH a razón de 4 ud./m2 para aplicación en paredes y 5 ud./m2 para su aplicación en techos. · Juntas: solapar 5 cm. tanto en sentido vertical como horizontal. Las juntas se sellarán mediante adhesivo de contacto o fijación. Debe tenerse siempre la precaución de sellar correctamente las juntas, ya que pequeñas aberturas pueden reducir el nivel de aislamiento acústico que se desea alcanzar. En caso que el incremento de espesor en la zona de la junta no puede ser absorbido por la siguiente capa de material a colocar, el producto se colocará a testa y se sellará la junta mediante la cinta TECSOUND® S50 Band 50 o con cinta adhesiva Acondicionamiento TECSOUND® FT 40 Rollo: 1,20 m x 6 m Pallet: 86,40 m² TECSOUND® FT 55 Rollo: 1,20 m x 5,50 m Pallet: 79,20 m² TECSOUND® FT 75 Rollo: 1,20 m x 5,50 m Pallet: 79,20 m²
