# Impermeabilización de muros enterrados de Soprema MU-05

- Propiedad del archivo: CONSTRUNARIO
- Formato: FIEBDC-3/2012
- Programa: Construnario Versión 3.51
- Fecha de los precios: 16/01/2024
- Divisa: EUR
- Código: soprema-iber

**P10IVT030** m2 Impermeabilización de muros enterrados de Soprema MU-05 (12/01/2024)
Membrana impermeabilizante flotante mediante lámina sintética de PVC-P FLAGON BSL 200 de espesor 2 mm, está reforzada por coextrusión y es altamente resistente al ataque de microorganismos y a la perforación de las raíces, con una resistencia a tracción >/= de 14 N/mm² (EN 12311-2), elongación a rotura > 280% (EN 12311-2) y una resistencia al punzonamiento estático > 20 kg (EN 12730) soldada mediante termofusión con aire caliente en los solapes y reforzada en esquinas y rincones con ANGULOS FLAG; Capa de aislamiento térmico formada por planchas de poliestireno extruido de dimensiones 1250x600 mm con juntas machihembradas de resistencia a la compresión de 250 KPa, conductividad térmica Lambda 0,036 W/mºK según EN 13164 y de espesor 80 mm tipo SOPRA XPS PM 80; Capa drenante de polietileno de baja densidad (HDPE) con geotextil de polipropileno adherido de 500 gr/m², 7,5 mm de espesor y resistencia a la compresión >150 kPa tipo DRENTEX PROTECT PLUS anclada mecánicamente con FIJACIONES DRENTEX y perfil de arranque tipo DRENTEX PERFIL para evitar el deslizamiento del sistema durante el compactado de tierras, colocando el geotextil en contacto con el terreno. Incluidos ML sellado de junta de dilatación, previo achaflanado de los cantos, cordón previo de relleno compresible, masilla elástica; tapajuntas mediante tiras de FLAGON BSL 150 a cada lado de la junta; cordón de relleno tipo JUNTALEN, colación de banda de terminación de 50 cm de ancho centrada en la junta tipo FLAGON BSL 150, listo para recibir el sistema de la parte general de la cubierta. Ml de refuerzo de esquinas y rincones entre dos planos impermeabilizados de una anchura mínima de 15 cm con FLAGON BSL 150. Ml de refuerzo entre plano fachada y muro, formada por una banda de impermeabilización, centrada en el vértice sobrepasándolo 10 cm el muro, lista para recibir la membrana del muro prolongada hasta el encuentro con la parte horizontal, y banda de terminación cubriendo la sección del muro y descendiendo por el muro, de dimensiones tales que sobrepase 10 cm la banda de refuerzo, con FLAGON BSL 150. Incluye perfil remate de drenaje con DRENTEX PERFIL fijado con FIJACIONES DRENTEX cada 25 cm.

| Código | Ud | Descripción | Rendimiento | Precio | Importe |
|---|---|---|---|---|---|
| 00050554-FVN | m2 | Soprema - Flagon BSL 200* 20 m x 2,10 m - geomembrana (material) | 1.100 | 18.65 | 20.52 |
| 00050542-FVN | m2 | Soprema - Flagon BSL 150* 20 m x 2,10 m - geomembrana (material) | 0.250 | 14.65 | 3.66 |
| 00104697_SOP | m2 | Panel rígido de poliestireno extruido, liso, machiembrado en los cantos, XPS PM 80 de Soprema. Pequeño machiembrado (material) | 1.100 | 26.86 | 29.55 |
| 00071270_SOP | m2 | Soprema - Drentex Protect Plus - Membrana drenante y protectora (material) | 1.100 | 6.25 | 6.88 |
| MOC001 | h | Oficial primera (mano de obra; 12/01/2024) | 0.190 | 19.99 | 3.80 |
| MOC004 | h | Ayudante (mano de obra; 12/01/2024) | 0.190 | 18.54 | 3.52 |
|  |  | Costes directos |  |  | 67.93 |

## Recursos

**00050554-FVN** m2 Soprema - Flagon BSL 200* 20 m x 2,10 m - geomembrana
La geomembrana FLAGON BSL es una lámina sintética de PVC-P no armada obtenida por coextrusión. Tiene una elevada resistencia a los ataques de los microorganismos y raíces. Sus caras presentan dos colores distintos: • la cara superior (verde claro), cuyo grosor es inferior al 20% del grosor total, forma la « signal layer ». • la cara inferior (gris oscuro) es extremadamente resistente al punzonamiento y al ataque de las raíces. Descripción FLAGON BSL no es resistente a los rayos UV. Otra versión, FLAGON BSL/300 esta disponible con un geo textil en poliéster no tejido de 300 g/m² adherido a la parte inferior de la membrana. Ventajas • Excelente soldabilidad • Soldadura manual con aire caliente • Presencia de una « signal layer » • Elevada resistencia al ataque de los microorganismos y raíces • Utilizable en el dispositivo Vacuum Flag • Soldadura automática con aire caliente Aplicación • Túneles y galerías cavadas y perforadas, • Zanjas cubiertas, • Coberturas de obras enterradas y de obras enterradas, • Aparcamientos subterráneos.

**00050542-FVN** m2 Soprema - Flagon BSL 150* 20 m x 2,10 m - geomembrana
La geomembrana FLAGON BSL es una lámina sintética de PVC-P no armada obtenida por coextrusión. Tiene una elevada resistencia a los ataques de los microorganismos y raíces. Sus caras presentan dos colores distintos: • la cara superior (verde claro), cuyo grosor es inferior al 20% del grosor total, forma la « signal layer ». • la cara inferior (gris oscuro) es extremadamente resistente al punzonamiento y al ataque de las raíces. Descripción FLAGON BSL no es resistente a los rayos UV. Otra versión, FLAGON BSL/300 esta disponible con un geo textil en poliéster no tejido de 300 g/m² adherido a la parte inferior de la membrana. Ventajas • Excelente soldabilidad • Soldadura manual con aire caliente • Presencia de una « signal layer » • Elevada resistencia al ataque de los microorganismos y raíces • Utilizable en el dispositivo Vacuum Flag • Soldadura automática con aire caliente Aplicación • Túneles y galerías cavadas y perforadas, • Zanjas cubiertas, • Coberturas de obras enterradas y de obras enterradas, • Aparcamientos subterráneos. Código EAN: 3434550157957

**00104697_SOP** m2 Panel rígido de poliestireno extruido, liso, machiembrado en los cantos, XPS PM 80 de Soprema. Pequeño machiembrado
El poliestireno extruído XPS PM es el aislamiento ideal para los cerramientos verticales o muros. Descripción El poliestireno extruido XPS PM es el panel de pequeño formato para el aislamiento de muros en cámara de aire, el cual permite una mejor manipulación en zonas de difícil acceso. Presenta una superficie lisa y un acabado machiembrado para facilitar su colocación en vertical.

**00071270_SOP** m2 Soprema - Drentex Protect Plus - Membrana drenante y protectora
Membrana drenante y protectora fabricada en polietileno de baja densidad con geotextil de polipropileno adherido para el drenaje de muros o estructuras enterradas. Descripción DRENTEX PROTECT PLUS es una capa drenante compuesta de una membrana de nódulos de polietileno especial de alta densidad (HDPE) y un geotextil de polipropileno en una de sus caras. Ventajas • El geotextil actúa como filtro del agua, garantizando el drenaje y permitiendo que los nódulos de polietileno conduzcan y evacuen el agua. El sistema completo funciona como drenaje del agua, y protección de la impermeabilización del muro. • Es un drenaje estable y fiable, imputrescible y resistente a las raíces y hongos. • Buena resistencia a la compresión, la presión de la tierras apenas rebaja el volumen de drenaje, ya que cada nódulo de la estructura está unido directamente al geotextil. • Fácil de transportar e instalar. Aplicación · Drenaje de muros : baja captación de agua. · Drenaje bajo pavimentos de tránsito peatonal. · Drenaje y acumulación de aguas para cubierta ajardinada extensivas. Puesta en obra SOPORTE: Debe presentar una superficie seca, firme, regular, limpia y libre de materiales sueltos. · APLICACIÓN EN MUROS - Previa a la colocación del DRENTEX PROTECT el muro deberá protegerse con una pintura bituminosa tipo EMUFAL MUR (zonas con presencia de agua baja) o impermeabilizar con lámina autoadhesiva TEXSELF o de aplicación a fuego MORTERPLAS (en zonas con presencia de agua media o alta), ya que el drenaje filtra y conduce el agua, pero no impermeabiliza. - Se extiende la membrana con el geotextil hacia el terreno, protegiendo así la impermeabilización de cualquier puzonamiento. - Los rollos de DRENTEX PROTECT PLUS se solapan despegando unos 20 cm. el geotextil de ambos bordes, encajando los nódulos a modo de botones y volviendo a proteger con el geotextil despegado. - Para mayor adhesión en el solape aplicar bandas bituminosas autoadhesivas tipo SOPRASOLIN. - El rollo se puede instalar horizontalmente o verticalmente. - Aplicación horizontal: Se empieza por la parte baja. Conforme se coloca el DRENTEX PROTEC PLUS, se efectúa el llenado de tierras. - Aplicación vertical: El solape se realiza en sentido contrario a la dirección de la escorrentía. De esta forma se minimiza las filtraciones de agua detrás del drenaje. - Finalmente, se compactan las tierras adyacentes para asegurar un óptimo y correcto drenaje, cuidando que no arrastren la membrana. - El anclaje en la parte superior del muro, se puede realizar mediante los perfiles DRENTEX PERFIL o mediante fijaciones individuales. La colocación del DRENTEX PERFIL evita la contaminación de la capa drenante en la cabecera del muro. - Los solapes horizontales entre láminas deben realizarse de manera que la lámina de arriba cubra a la de abajo, para evitar la entrada tierra o escombros y se fija mecánicamente la línea de solape cada 25 cm, para grado medio o alto de presencia de agua y para no perforar la impermeabilización, se recomienda disponer fijaciones autoadhesivas o realizar algún otro sistema que no perfore la impermeabilización (cinta autoadhesiva a dos caras) Acondicionamiento Rollo: 2 m x 20 m m² Rollo: 40 m² Pallet: 240 Normativa · En conformidad con la norma EN 13252. Certificada con el marcado CE Nº 1213/CPR/A85/4236 · En posesión del DIT Nº 562/10 MORTERPLAS PENDIENTE CERO · En posesión del DIT Nº 580/11 MORTERPLAS ESTRUCTURAS ENTERRADAS. • Sistema de Calidad de acuerdo a la ISO:9001 Código EAN: 8435288304519
