# Perfil de arranque de Gecol. 300 mm

- Propiedad del archivo: CONSTRUNARIO
- Formato: FIEBDC-3/2012
- Programa: Construnario Versión 3.51
- Fecha de los precios: 12/01/2024
- Divisa: EUR

| Código | Ud | Descripción |
|---|---|---|
| PERFIARRA300 | m | Perfil de arranque de Gecol. 300 mm |
