# Perfil de coronación de Gecol. 70mm

- Propiedad del archivo: CONSTRUNARIO
- Formato: FIEBDC-3/2012
- Programa: Construnario Versión 3.51
- Fecha de los precios: 12/01/2024
- Divisa: EUR

| Código | Ud | Descripción | Precio |
|---|---|---|---|
| PERFICO70 | m | Perfil de coronación de Gecol. 70mm | 21.46 |
