# Perfil de cierre lateral de Gecol. 60 mm

- Propiedad del archivo: CONSTRUNARIO
- Formato: FIEBDC-3/2012
- Programa: Construnario Versión 3.51
- Fecha de los precios: 12/01/2024
- Divisa: EUR

| Código | Ud | Descripción | Precio |
|---|---|---|---|
| PERFILATE60 | m | Perfil de cierre lateral de Gecol. 60 mm | 10.62 |
