# Taco de fijación 3D de Gecol. 175 mm

- Propiedad del archivo: CONSTRUNARIO
- Formato: FIEBDC-3/2012
- Programa: Construnario Versión 3.51
- Fecha de los precios: 12/01/2024
- Divisa: EUR

**TACOFI3D135** u Taco de fijación 3D de Gecol. 175 mm
Precio: 0.77
Taco de fijación 3D de Gecol. 135 mm
