# Taco de fijación 3D de Gecol. 95 mm

- Propiedad del archivo: CONSTRUNARIO
- Formato: FIEBDC-3/2012
- Programa: Construnario Versión 3.51
- Fecha de los precios: 12/01/2024
- Divisa: EUR

| Código | Ud | Descripción | Precio |
|---|---|---|---|
| TACOFI3D95 | u | Taco de fijación 3D de Gecol. 95 mm | 0.27 |
