# Taco de fijación A de Gecol. 275 mm

- Propiedad del archivo: CONSTRUNARIO
- Formato: FIEBDC-3/2012
- Programa: Construnario Versión 3.51
- Fecha de los precios: 12/01/2024
- Divisa: EUR

| Código | Ud | Descripción | Precio |
|---|---|---|---|
| TACOFIIA275 | u | Taco de fijación A de Gecol. 275 mm | 1.67 |
