# Banda paragravilla Flag, referencia 154172 de Soprema. 200x60x120cm

- Propiedad del archivo: CONSTRUNARIO
- Formato: FIEBDC-3/2012
- Programa: Construnario Versión 3.51
- Fecha de los precios: 16/01/2024
- Divisa: EUR

**154172_SOP** u Banda paragravilla Flag, referencia 154172 de Soprema. 200x60x120cm
La función de la Banda Paragravilla FLAG es garantizar la separación y el mantenimiento de la grava en el contexto de terrazas verdes para áreas estériles.Se puede utilizar tanto en membranas de TPO como en membranas de PVC. Paquete de 4 unidades.
