# Resina híbrida de PU en base acrílica sin disolventes, Campolin® Neo 5kg de Soprema. 5 Kg. Rojo

- Propiedad del archivo: CONSTRUNARIO
- Formato: FIEBDC-3/2012
- Programa: Construnario Versión 3.51
- Fecha de los precios: 16/01/2024
- Divisa: EUR

**265284_RAL3002** Kg Resina híbrida de PU en base acrílica sin disolventes, Campolin® Neo 5kg de Soprema. 5 Kg. Rojo
Precio: 13.20
Resina híbrida de PU en base acrílica sin disolventes, Campolin® Neo 5kg de Soprema. 5 Kg. Rojo Producto al agua, exento de disolventes, breas u otros materiales asfálticos. Fácil y rápida aplicación en rodillo, pistola “Airless” y brocha. Completamente impermeable al agua de lluvia. Transpirable al vapor de agua, permite que el soporte pueda “respirar”. Gran elongación y capacidad de absorber los movimientos propio de la cubierta por cambios de temperatura o asentamientos. Elevada resistencia a los agentes atmosféricos. Debido a su alta reflectividad, actúa como una barrera de energía solar durante los meses de verano, disminuyendo la temperatura de la cubierta y manteniendo fresco el interior del edificio, así como el consumo de energía. Es una resina híbrida Acrílica – Poliuretano de alta densidad, sin disolventes, que forma un revestimiento elástico impermeable, con alto índice de reflectancia solar (SRI) que mejora térmicamente la cubierta.
