# Panel rígido de poliestireno extruido, liso, machiembrado en los cantos, XPS CW 140 de Soprema. Cavity wall

- Propiedad del archivo: CONSTRUNARIO
- Formato: FIEBDC-3/2012
- Programa: Construnario Versión 3.51
- Fecha de los precios: 16/01/2024
- Divisa: EUR

**250387_SOP** m2 Panel rígido de poliestireno extruido, liso, machiembrado en los cantos, XPS CW 140 de Soprema. Cavity wall
Precio: 50.20
Aislamiento para muros en cámara de aire
