# Panel rígido de poliestireno extruido, liso, mecanizado todos cantos a media madera, XPS 500 140 de Soprema. 500kPa de compresión

- Propiedad del archivo: CONSTRUNARIO
- Formato: FIEBDC-3/2012
- Programa: Construnario Versión 3.51
- Fecha de los precios: 16/01/2024
- Divisa: EUR

**114147_SOP** m2 Panel rígido de poliestireno extruido, liso, mecanizado todos cantos a media madera, XPS 500 140 de Soprema. 500kPa de compresión
Precio: 64.70
El poliestireno extruido XPS CB es el aislamiento ideal para los cerramientos verticales o muros. Descripción El producto XPS CB es el recomendado para el aislamiento de fachadas por el exterior (sistema SATE) y el aislamiento de los frentes de forjado y pilares, evitando de este modo pérdidas térmicas. La superficie rugosa del producto XPS CB asegura su fijación.
