# Lámina transpirable para fachadas resistente a los UV Soplutec UV de Soprema

- Propiedad del archivo: CONSTRUNARIO
- Formato: FIEBDC-3/2012
- Programa: Construnario Versión 3.51
- Fecha de los precios: 16/01/2024
- Divisa: EUR

**108195_SOP** m2 Lámina transpirable para fachadas resistente a los UV Soplutec UV de Soprema
Precio: 7.00
Lámina transpirable para fachadas resistente a los UV
