# Barrera de vapor para suelo, Stop Vapor de Soprema

- Propiedad del archivo: CONSTRUNARIO
- Formato: FIEBDC-3/2012
- Programa: Construnario Versión 3.51
- Fecha de los precios: 16/01/2024
- Divisa: EUR

**115367_SOP** m2 Barrera de vapor para suelo, Stop Vapor de Soprema
Precio: 2.40
Barrera de vapor para suelo
