# Soprema - Alsan® velo P 105 - velo de fibra sintética termosoldado

- Propiedad del archivo: CONSTRUNARIO
- Formato: FIEBDC-3/2012
- Programa: Construnario Versión 3.51
- Fecha de los precios: 16/01/2024
- Divisa: EUR

**00041563_SOP** m Soprema - Alsan® velo P 105 - velo de fibra sintética termosoldado
Precio: 6.00
ALSAN VELO P es un velo de fibra sintética termosoldado, reforzado mecánicamente con un peso de 110 g/m². Descripción ALSAN VELO P es un geotextil de tejido no tejido de poliéster punzonado, usado como armadura de refuerzo en los sistemas de impermeabilización líquida ALSAN. El velo grueso y suave permite controlar el espesor de la capa cuando se aplican resinas de impermeabilización y también refuerza y puentea fisuras en la capa de impermeabilización endurecida. Ventajas • Alta resistencia a la rotura y al desgarro. • Buena elongación. • Aumenta la cohesión de las membranas de los sistemas ALSAN. • Sigue manteniendo la elasticidad de la membranas ALSAN. • Fácil de aplicar. • Permite reforzar todas las superficies susceptibles de fisurarse. Aplicación • ALSAN VELO P se usa para reforzar las resinas de PMMA y PU (sistemas ALSAN) y obtener así un alto rendimiento en el sistema. • Para darle mejor flexibilidad en sistemas impermeables puenteo de fisuras. • Se puede aplicar localizado en juntas de paredes y suelos, juntas móviles, grietas, encuentros con desagües o chimeneas, etc. • Reparación de fisuras antes de aplicar las membranas impermeables ALSAN. • Sellado estanco de juntas móviles antes de la aplicación de las membranas impermeables ALSAN. Puesta en obra • Mezclar y aplicar las resinas ALSAN según documentación técnica. • Aplicar resina mezclada en toda la superficie con un rodillo. • Estirar seco ALSAN VELO P sobre la resina líquida, asegurándose de que el lado liso queda en la cara superior (Procedimiento desenrollado natural). • ALSAN VELO P comenzará a saturar rápidamente de resina líquida, de abajo hacia arriba. • aplicar una ligera presión, para eliminar las burbujas de aire, arrugas, etc • Aplique una segunda capa de resina líquida adicional en la parte superior del velo hasta que saturar completamente. La cantidad correcta de resina no dejará blancura en el velo. • El revestimiento de la superficie debe ser lisa y uniforme.
