# Soprema - Textil A20 50 x 0,20 - armadura de refuerzo

- Propiedad del archivo: CONSTRUNARIO
- Formato: FIEBDC-3/2012
- Programa: Construnario Versión 3.51
- Fecha de los precios: 16/01/2024
- Divisa: EUR

**00071458_SOP** m Soprema - Textil A20 50 x 0,20 - armadura de refuerzo
Precio: 0.59
TEXTIL es una armadura de refuerzo de 60 gr. de poliéster no tejido y punzonado y recubierto por polímeros que se utiliza en los sistemas de impermeabilización base poliuretano y TEXTOP. Descripción Ventajas • Fácil aplicación • Altamente resistente • Resistente a los rayos UVA • Aumenta la cohesión de las membrana de los sistemas de poliuretano • Sigue manteniendo la elasticidad de las membranas de poliuretano Aplicación • TEXTIL se usa para reforzar las membranas impermeables de aplicación líquida base poliuretano y TEXTOP, obteniendo así un alto rendimiento en el sistema. • Se puede aplicar localmente en juntas de paredes y suelos, en juntas móviles, en grietas, en desagües o chimeneas, en sifones de mangueras, etc. • Reparación de grietas antes de aplicar las membrana impermeables base poliuretano. • Sellado estanco de juntas móviles previa aplicación de la membrana impermeable base poliuretano. Puesta en obra • Reforzar el sistema de impermeabilización con el TEXTIL en toda la superficie a impermeabilizar, o en zonas con problemas locales como juntas de paredes y suelos, juntas móviles, grietas, desagües, chimeneas, sifones, mangueras, etc. • Mezclar y aplicar las resinas base poliuretano según documentación técnica. • Estirar seco TEXTIL sobre la resina líquida, asegurándose de que el lado liso queda en la cara superior (Procedimiento desenrollado natural). • TEXTIL comenzará a saturar rápidamente de resina líquida, de abajo hacia arriba. • Aplicar una ligera presión, para eliminar las burbujas de aire, arrugas, etc • Aplique una segunda capa de resina líquida adicional en la parte superior del velo hasta que saturar completamente. La cantidad correcta de resina no dejará blancura en el velo. • El revestimiento de la superficie debe ser lisa y uniforme. Acondicionamiento Se presenta en rollos de 50 metros liniales x 20 cm de ancho y en rollos de 50 metros lineales x 1 m de ancho.
