# Imprimación para resina de poliuretano, Alsan® Pur 101 de Soprema. Amarillo claro. Envase: 4 kg

- Propiedad del archivo: CONSTRUNARIO
- Formato: FIEBDC-3/2012
- Programa: Construnario Versión 3.51
- Fecha de los precios: 16/01/2024
- Divisa: EUR

**261325_SOP** kg Imprimación para resina de poliuretano, Alsan® Pur 101 de Soprema. Amarillo claro. Envase: 4 kg
Precio: 20.00
Alsan® Pur 101 es una imprimación monocomponente base poliuretano aromático de secado por humedad, en base solvente. Esta resina retícula en presencia de la humedad ambiental dando lugar a recubrimientos duros y flexibles a la vez, con alta resistencia a la abrasión y a los agentes químicos.
