# Imprimación epoxi bicomponente para soprtes húmedos, Alsan® Epox 131 de Soprema. Transparente. Envase: 4,6 kg

- Propiedad del archivo: CONSTRUNARIO
- Formato: FIEBDC-3/2012
- Programa: Construnario Versión 3.51
- Fecha de los precios: 16/01/2024
- Divisa: EUR

**261329_SOP** kg Imprimación epoxi bicomponente para soprtes húmedos, Alsan® Epox 131 de Soprema. Transparente. Envase: 4,6 kg
Precio: 24.70
Alsan® Epox 131 es una imprimación bicomponente base epoxi-agua de baja viscosidad e inodora que, por su alta tecnología, cataliza con aminas modificadas, induciendo mayor poder de adhesión sobre el soporte y logrando el estado óptimo de adherencia.
