# Membrana principal de poliuretano líquida monocomponente, Alsa® Pur 608. Rojo óxido. Envase: 25 kg

- Propiedad del archivo: CONSTRUNARIO
- Formato: FIEBDC-3/2012
- Programa: Construnario Versión 3.51
- Fecha de los precios: 16/01/2024
- Divisa: EUR

**152557_RAL3009** kg Membrana principal de poliuretano líquida monocomponente, Alsa® Pur 608. Rojo óxido. Envase: 25 kg
Precio: 12.00
Alsan® Pur 608 es una membrana líquida de poliuretano monocomponente para impermeabilización, altamente elástica, diseñada para aplicarse en frío. Alsan® Pur 608 es la parte integral en los sistemas de impermeabilización líquida (SIL) base poliuretano.
