# Membrana de poliuretano líquida de curado rápido, Alsan® Pur 608 Rapid. Terracota. Envase: 25 kg

- Propiedad del archivo: CONSTRUNARIO
- Formato: FIEBDC-3/2012
- Programa: Construnario Versión 3.51
- Fecha de los precios: 16/01/2024
- Divisa: EUR

**261333_RAL2001** kg Membrana de poliuretano líquida de curado rápido, Alsan® Pur 608 Rapid. Terracota. Envase: 25 kg
Precio: 13.20
Alsan® Pur 608 Rapid es una membrana líquida de poliuretano monocomponente semitixotrópica elástica de secado rápido para impermeabilización aplicada en frío. Alsan® Pur 608 Rapid es la parte integral en los sistemas de impermeabilización líquida (SIL) base poliuretano.
