# Membrana transparente y top coat, Alsan Pur 904 FT de Soprema. Transparente. Envase: 4 kg

- Propiedad del archivo: CONSTRUNARIO
- Formato: FIEBDC-3/2012
- Programa: Construnario Versión 3.51
- Fecha de los precios: 16/01/2024
- Divisa: EUR

**261647_SOP** kg Membrana transparente y top coat, Alsan Pur 904 FT de Soprema. Transparente. Envase: 4 kg
Precio: 46.70
Alsan Pur 904 FT se utiliza para la protección de sistemas de impermeabilización líquida de poliuretano.
